# Forno eléctrico "TEKA", modelo RT 600 ME Rústico Multifunção, cor castanho

- Propriedade do ficheiro: CYPE INGENIEROS, S.A.
- Formato: FIEBDC-3/2002
- Moeda: EUR
- Custos indirectos: 3.00 %
- IVA: 23.00 %

## S Equipamentos fixos e sinalização

### SC Cozinhas/galerias

#### SCE Electrodomésticos

**SCE040** Ud Forno eléctrico "TEKA", modelo RT 600 ME Rústico Multifunção, cor castanho.
Fornecimento e instalação de forno eléctrico "TEKA", modelo RT 600 ME Rústico Multifunção, cor castanho. Totalmente montado, instalado, ligado e verificado.
Inclui: Marcação através de molde. Fixação em paramento com elementos de ancoragem. Colocação do aparelho. Ligação à rede.
Critério de medição de projecto: Número de unidades previstas, segundo documentação gráfica de Projecto.
Critério de medição de obra: Medir-se-á o número de unidades realmente colocadas segundo especificações de Projecto.

| Código | Un | Descrição | Rendimento | Preço | Importância |
|---|---|---|---|---|---|
| mt32hos010ib | Ud | Forno eléctrico encastrável, modelo RT 600 ME Rústico Multifunção "TEKA", castanho. Segundo NP EN 60335-1. (material) | 1.000 | 411.62 | 411.62 |
| mo002 | h | Oficial de 1ª electricista. (mão de obra) | 0.202 | 17.41 | 3.52 |
| mo100 | h | Ajudante de electricista. (mão de obra) | 0.202 | 16.42 | 3.32 |
| % | % | Custos directos complementares | 2 % | 418.46 | 8.37 |
|  |  | Custos directos |  |  | 426.83 |
