# Prateleira para casa de banho

- Propriedade do ficheiro: CYPE INGENIEROS, S.A.
- Formato: FIEBDC-3/2002
- Moeda: EUR
- Custos indirectos: 3.00 %
- IVA: 23.00 %

## S Equipamentos fixos e sinalização

### SM Casas de banho

#### SMA Acessórios

**SMA060** Ud Prateleira para casa de banho.
Prateleira para casa de banho, de vidro com suportes de aço inoxidável AISI 304, de 400x120 mm. Fixação ao suporte com as fixações fornecidas pelo fabricante.
Inclui: Marcação. Colocação e fixação.
Critério de medição de projecto: Número de unidades previstas, segundo documentação gráfica de Projecto.
Critério de medição de obra: Medir-se-á o número de unidades realmente colocadas segundo especificações de Projecto.

| Código | Un | Descrição | Rendimento | Preço | Importância |
|---|---|---|---|---|---|
| mt31abp090a | Ud | Prateleira para casa de banho, de vidro com suportes de aço inoxidável AISI 304, de 400x120 mm. (material) | 1.000 | 37.54 | 37.54 |
| op00ato010 |  | Aparafusadora. | 1.000 | 0.00 | 0.00 |
| op00tal010 |  | Berbequim. | 1.000 | 0.00 | 0.00 |
| mo107 | h | Ajudante de canalizador. (mão de obra) | 0.100 | 23.99 | 2.40 |
| % | % | Custos directos complementares | 2 % | 39.94 | 0.80 |
|  |  | Custos directos |  |  | 40.74 |
