# Vedação natural de caniço de canas

- Propriedade do ficheiro: CYPE INGENIEROS, S.A.
- Formato: FIEBDC-3/2002
- Moeda: EUR
- Custos indirectos: 3.00 %
- IVA: 23.00 %

## U Infra-estruturas no logradouro

### UJ Jardins

#### UJV Vedações naturais

**UJV020** m² Vedação natural de caniço de canas.
Vedação natural de caniço de canas, tecida com arame galvanizado, fornecido em rolos de um a dois metros de altura, fixado com arame galvanizado sobre um suporte existente (não incluído neste preço). Completamente terminado.
Inclui: Colocação da vedação natural e fixação com arame galvanizado.
Critério de medição de projecto: Superfície medida segundo documentação gráfica de Projecto.
Critério de medição de obra: Medir-se-á a superfície realmente executada segundo especificações de Projecto.

| Código | Un | Descrição | Rendimento | Preço | Importância |
|---|---|---|---|---|---|
| mt48cnj020a | m² | Caniço de cana natural H=1-2 m. (material) | 1.000 | 2.85 | 2.85 |
| mt08var050 | kg | Arame galvanizado para atar, de 1,30 mm de diâmetro. (material) | 0.100 | 1.10 | 0.11 |
| mo040 | h | Oficial de 1ª jardineiro. (mão de obra) | 0.201 | 17.19 | 3.46 |
| mo115 | h | Operário jardineiro. (mão de obra) | 0.201 | 16.12 | 3.24 |
| % | % | Custos directos complementares | 2 % | 9.66 | 0.19 |
|  |  | Custos directos |  |  | 9.85 |
