# Projector subaquático para piscina de tanque de betão

- Propriedade do ficheiro: CYPE INGENIEROS, S.A.
- Formato: FIEBDC-3/2002
- Moeda: EUR
- Custos indirectos: 3.00 %
- IVA: 23.00 %

## U Infra-estruturas no logradouro

### UP Piscinas

#### UPI Equipamentos de iluminação

**UPI020** Ud Projector subaquático para piscina de tanque de betão.
Projector de luz branca, de plástico, de cor branca, de 14,5 W de potência, classe de eficiência energética E, temperatura de cor 3000 K, fluxo luminoso 1485 lúmens, alimentação a 12 V, protecção IP68, para piscina de tanque de betão, com fixação através de cruz, buchas e parafusos. Inclusive acessórios, ganchos e material auxiliar.
Inclui: Montagem e fixação. Ligação. Verificação do seu correcto funcionamento.
Critério de medição de projecto: Número de unidades previstas, segundo documentação gráfica de Projecto.
Critério de medição de obra: Medir-se-á o número de unidades realmente executadas segundo especificações de Projecto.

| Código | Un | Descrição | Rendimento | Preço | Importância |
|---|---|---|---|---|---|
| mt47pil120aa | Ud | Projector de luz branca, de plástico, de cor branca, de 14,5 W de potência, classe de eficiência energética E, temperatura de cor 3000 K, fluxo luminoso 1485 lúmens, alimentação a 12 V, protecção IP68, para piscina de tanque de betão, com fixação através de cruz, buchas e parafusos. (material) | 1.000 | 155.03 | 155.03 |
| mt34www011 | Ud | Material auxiliar para instalação de dispositivo de iluminação. (material) | 1.000 | 0.90 | 0.90 |
| mo003 | h | Oficial de 1ª electricista. (mão de obra) | 0.400 | 25.32 | 10.13 |
| mo102 | h | Ajudante de electricista. (mão de obra) | 0.400 | 23.99 | 9.60 |
| % | % | Custos directos complementares | 2 % | 175.66 | 3.51 |
|  |  | Custos directos |  |  | 179.17 |
