# Projector de luz multicor, de plástico, de cor branca, de 24 W de potência, 288 led, alimentação a 12 Vcc, protecção IP675, para piscina pré-fabricada

- Propriedade do ficheiro: CYPE INGENIEROS, S.A.
- Formato: FIEBDC-3/2002
- Moeda: EUR
- Custos indirectos: 3.00 %
- IVA: 23.00 %

## U Infra-estruturas no logradouro

### UP Piscinas

#### UPI Equipamentos de iluminação

**UPI021** Ud Projector de luz multicor, de plástico, de cor branca, de 24 W de potência, 288 led, alimentação a 12 Vcc, protecção IP675, para piscina pré-fabricada.
Projector de luz multicor, de plástico, de cor branca, de 24 W de potência, 288 led, alimentação a 12 Vcc, protecção IP675, para piscina pré-fabricada, com fixação através de cruz, buchas e parafusos. Inclusive acessórios, ganchos e material auxiliar. Totalmente montado, ligado e verificado.
Inclui: Marcação. Montagem e fixação. Ligação.
Critério de medição de projecto: Número de unidades previstas, segundo documentação gráfica de Projecto.
Critério de medição de obra: Medir-se-á o número de unidades realmente executadas segundo especificações de Projecto.

| Código | Un | Descrição | Rendimento | Preço | Importância |
|---|---|---|---|---|---|
| mt47pil030q | Ud | Projector de luz multicor, de plástico, de cor branca, de 24 W de potência, 288 led, alimentação a 12 Vcc, protecção IP675, para piscina pré-fabricada, com fixação através de cruz, buchas e parafusos. (material) | 1.000 | 244.34 | 244.34 |
| mt34www011 | Ud | Material auxiliar para instalação de dispositivo de iluminação. (material) | 1.000 | 0.90 | 0.90 |
| mo003 | h | Oficial de 1ª electricista. (mão de obra) | 0.400 | 19.38 | 7.75 |
| mo102 | h | Ajudante de electricista. (mão de obra) | 0.400 | 18.37 | 7.35 |
| % | % | Custos directos complementares | 2 % | 260.34 | 5.21 |
|  |  | Custos directos |  |  | 265.55 |
