# Estação depuradora biológica de águas residuais

- Propriedade do ficheiro: CYPE INGENIEROS, S.A.
- Formato: FIEBDC-3/2002
- Moeda: EUR
- Custos indirectos: 3.00 %
- IVA: 23.00 %

## U Infra-estruturas no logradouro

### US Tratamento de águas residuais domésticas

#### USE Estações de tratamento de águas

**USE012** Ud Estação depuradora biológica de águas residuais, tecnologia VFL, capacidade para 15 a 40 utilizadores (população equivalente), carga média de matéria orgânica contaminante (DBO5) de 2,1 kg/dia e caudal máximo de água depurada de 5250 litros/dia.
Estação depuradora biológica de águas residuais, tecnologia VFL, capacidade para 15 a 40 utilizadores (população equivalente), carga média de matéria orgânica contaminante (DBO5) de 2,1 kg/dia e caudal máximo de água depurada de 5250 litros/dia, equipada com um reactor biológico tipo AT e dois compressores. Totalmente instalada e em funcionamento, sem incluir a escavação, a nivelação nem o enchimento do tardoz.
Inclui: Marcação. Colocação da estação depuradora. Ligação com as redes de abastecimento de água, de saneamento e eléctrica. Colocação em funcionamento.
Critério de medição de projecto: Número de unidades previstas, segundo documentação gráfica de Projecto.
Critério de medição de obra: Medir-se-á o número de unidades realmente executadas segundo especificações de Projecto.

| Código | Un | Descrição | Rendimento | Preço | Importância |
|---|---|---|---|---|---|
| mt46edb010h | Ud | Estação depuradora biológica de águas residuais, tecnologia VFL, capacidade para 15 a 40 utilizadores (população equivalente), carga média de matéria orgânica contaminante (DBO5) de 2,1 kg/dia e caudal máximo de água depurada de 5250 litros/dia, equipada com um reactor biológico tipo AT e dois compressores, segundo NP EN 12566-3. (material) | 1.000 | 15267.80 | 15267.80 |
| mq04cag010a | h | Camião com grua de carga máxima 6 t. (equipamento) | 0.500 | 49.45 | 24.73 |
| mo008 | h | Oficial de 1ª canalizador. (mão de obra) | 6.000 | 19.38 | 116.28 |
| mo107 | h | Ajudante de canalizador. (mão de obra) | 6.000 | 18.37 | 110.22 |
| mo003 | h | Oficial de 1ª electricista. (mão de obra) | 2.000 | 19.38 | 38.76 |
| mo102 | h | Ajudante de electricista. (mão de obra) | 2.000 | 18.37 | 36.74 |
| % | % | Custos directos complementares | 2 % | 15594.53 | 311.89 |
|  |  | Custos directos |  |  | 15906.42 |
