# Barreira acústica com painéis metálicos de sectorização

- Propriedade do ficheiro: CYPE INGENIEROS, S.A.
- Formato: FIEBDC-3/2002
- Moeda: EUR
- Custos indirectos: 3.00 %
- IVA: 23.00 %

## U Infra-estruturas no logradouro

### UT Protecções e sinalização

#### UTP Barreiras acústicas

**UTP005** m² Barreira acústica com painéis metálicos de sectorização.
Barreira acústica de 4 m de altura, 3 m de separação entre postes, prevista para suportar até 50 kg/m² de sobrecarga máxima devida à acção do vento, realizada com painéis com ligação macho-fêmea de sectorização de aço com um isolamento a sons de condução aérea de 37 dB segundo NP EN 1793-2, de 100 mm de espessura e 1150 mm de largura, Euroclasse A2-s1, d0 de reacção ao fogo segundo NP EN 13501-1, resistência ao fogo EI 120 segundo EN 1366-1, formados por dois paramentos de chapa de aço standard, revestida na sua face exterior com uma camada de poliéster de 25 microns de espessura, de espessura exterior 0,5 mm e espessura interior 0,5 mm e alma isolante de lã de rocha de 55 kg/m³ de densidade média, remates e acessórios, instalados por encaixe e deslizamento sobre postes de perfil laminado a quente, soldados a placas de ancoragem com pernos, fixadas a sapatas de fundação de betão C25/30 (XC2(P); D25; S2; Cl 0,4) e aço nervurado. Inclusive arame de atar, corte e dobragem dos varões nervurados de aço, perfuração central das placas, acabamento em bisel do furo para melhorar a ligação do perno à face superior da placa, soldaduras, cortes, chapas, peças especiais, argamassa não retráctil para vedação de juntas de placas e desperdícios.
Critérios considerados na determinação do preço da unidade de obra: O preço não inclui a escavação.
Inclui: Corte e dobragem da armadura. Montagem e colocação da armadura. Fixação da armadura. Betonagem e compactação do betão. Marcação dos eixos das placas de ancoragem. Colocação e fixação provisória das placas de ancoragem. Aprumo e nivelação das placas de ancoragem. Cura do betão. Marcação dos eixos dos postes. Colocação e fixação provisória dos postes. Aprumo e nivelação dos postes. Execução das ligações do poste. Instalação dos painéis por encaixe e deslizamento sobre os postes já nivelados. Limpeza final.
Critério de medição de projecto: Superfície medida em projecção vertical, segundo documentação gráfica de Projecto.
Critério de medição de obra: Medir-se-á, em projecção vertical, a superfície realmente executada segundo especificações de Projecto.

| Código | Un | Descrição | Rendimento | Preço | Importância |
|---|---|---|---|---|---|
| mt07aco040b | kg | Armadura elaborada em fábrica com aço em varões nervurados, A400 NR, de vários diâmetros. (material) | 4.250 | 1.71 | 7.27 |
| mt08var050 | kg | Arame galvanizado para atar, de 1,30 mm de diâmetro. (material) | 0.015 | 1.50 | 0.02 |
| mt10haf020bonha | m³ | Betão C25/30 (XC2(P); D25; S2; Cl 0,4), fabricado em central, segundo NP EN 206-1. (material) | 0.253 | 78.57 | 19.88 |
| mt07ala011k | kg | Placa de aço laminado EN 10025 S275JR, para aplicações estruturais. Trabalhada e montada em oficina, para colocar com ligações soldadas em obra. (material) | 1.711 | 2.01 | 3.44 |
| mt07ala010deb | kg | Aço laminado EN 10025 S275JR, em perfis laminados a quente, peças simples, para aplicações estruturais, acabamento com primário antioxidante. Trabalhado e montado em oficina, para colocar com ligações soldadas em obra. (material) | 6.375 | 1.44 | 9.18 |
| mt12ppa030b | m² | Painel com ligação macho-fêmea de sectorização de aço com um isolamento a sons de condução aérea de 37 dB segundo NP EN 1793-2, de 100 mm de espessura e 1150 mm de largura, Euroclasse A2-s1, d0 de reacção ao fogo segundo NP EN 13501-1, resistência ao fogo EI 120 segundo EN 1366-1, formado por dois paramentos de chapa de aço standard, revestida na sua face exterior com uma camada de poliéster de 25 microns de espessura, de espessura exterior 0,5 mm e espessura interior 0,5 mm e alma isolante de lã de rocha de 55 kg/m³ de densidade média, remates e acessórios. (material) | 1.000 | 32.79 | 32.79 |
| mq08sol020 | h | Equipamentos e elementos auxiliares para soldadura eléctrica. (equipamento) | 0.020 | 3.42 | 0.07 |
| op00ciz020 |  | Guilhotina para aço em varões nervurados. | 1.000 | 0.00 | 0.00 |
| op00ata010 |  | Máquina de amarrar ferro. | 1.000 | 0.00 | 0.00 |
| op00tal010 |  | Berbequim. | 1.000 | 0.00 | 0.00 |
| op00ato010 |  | Aparafusadora. | 1.000 | 0.00 | 0.00 |
| op00cor020 |  | Cortadora manual de metal, de disco. | 1.000 | 0.00 | 0.00 |
| au00auh040 |  | Vibrador de betão, eléctrico. | 1.000 | 0.00 | 0.00 |
| mo045 | h | Oficial de 1ª estruturista, em trabalhos de betonagem. (mão de obra) | 0.013 | 21.01 | 0.27 |
| mo092 | h | Ajudante de estruturista, em trabalhos de betonagem. (mão de obra) | 0.076 | 20.51 | 1.56 |
| mo043 | h | Oficial de 1ª armador de ferro. (mão de obra) | 0.008 | 21.01 | 0.17 |
| mo090 | h | Ajudante de armador de ferro. (mão de obra) | 0.011 | 20.51 | 0.23 |
| mo047 | h | Oficial de 1ª montador de estruturas metálicas. (mão de obra) | 0.228 | 21.01 | 4.79 |
| mo094 | h | Ajudante de montador de estruturas metálicas. (mão de obra) | 0.228 | 20.51 | 4.68 |
| mo041 | h | Oficial de 1ª construção de obra civil. (mão de obra) | 0.100 | 20.15 | 2.02 |
| mo087 | h | Ajudante de construção de obra civil. (mão de obra) | 0.100 | 19.67 | 1.97 |
| % | % | Custos directos complementares | 2 % | 88.34 | 1.77 |
|  |  | Custos directos |  |  | 90.11 |
