# Lajeta pré-fabricada de betão hidrófugo, split, de cor amarelo, para revestimento de muros, "PREFHORVISA", em peças de 40x15x4 cm

- Propriedade do ficheiro: CYPE INGENIEROS, S.A.
- Formato: FIEBDC-3/2002
- Moeda: EUR
- Custos indirectos: 3.00 %
- IVA: 23.00 %

## U Infra-estruturas no logradouro

### UV Vedações

#### UVO Remates de muro de vedação

**UVO010** m Lajeta pré-fabricada de betão hidrófugo, split, de cor amarelo, para revestimento de muros, "PREFHORVISA", em peças de 40x15x4 cm.
Fornecimento e colocação de lajeta pré-fabricada de betão hidrófugo, split, de cor amarelo, para revestimento de muros, "PREFHORVISA", em peças de 40x15x4 cm, assente com argamassa de cimento hidrófugo M-10, criando uma pendente suficiente para evacuar a água. Inclusive p/p de preparação da superfície de apoio, marcação, vedação entre peças e ligações com as pilastras com argamassa de juntas especial para revestimentos de pré-fabricados de betão e tratamento de protecção suplementar através de aplicação sobre o conjunto de tinta hidrófuga incolor em duas camadas.
Inclui: Preparação da superfície de apoio. Marcação da disposição das peças. Colocação, aprumo, nivelamento e alinhamento das peças. Enchimento de juntas e limpeza. Aplicação de duas camadas de tinta hidrófuga incolor.
Critério de medição de projecto: Comprimento medido entre eixos, segundo documentação gráfica de Projecto.
Critério de medição de obra: Medir-se-á, a eixos, o comprimento realmente executado segundo especificações de Projecto.

| Código | Un | Descrição | Rendimento | Preço | Importância |
|---|---|---|---|---|---|
| mt09moe010b | m³ | Argamassa de cimento CEM II/B-L 32,5 N, hidrófuga, tipo M-10, confeccionada em obra com 320 kg/m³ de cimento e uma proporção em volume 1/4. (material) | 0.003 | 143.10 | 0.43 |
| mt20phv010U | Ud | Lajeta pré-fabricada de betão hidrófugo, split, de cor amarelo, para revestimento de muros, "PREFHORVISA", em peças de 40x15x4 cm. (material) | 2.750 | 1.17 | 3.22 |
| mt09mcr235 | kg | Argamassa de juntas para pré-fabricados de betão e pedra artificial, composta de cimento, inertes, pigmentos e aditivos especiais. (material) | 0.112 | 2.47 | 0.28 |
| mt28pcs010 | l | Tratamento superficial hidrofugante, de superfície invisível. (material) | 0.115 | 8.82 | 1.01 |
| op00amo010 |  | Rebarbadora. | 1.000 | 0.00 | 0.00 |
| mo019 | h | Oficial de 1ª construção. (mão de obra) | 0.130 | 16.85 | 2.19 |
| mo111 | h | Operário não qualificado construção. (mão de obra) | 0.130 | 15.82 | 2.06 |
| % | % | Custos directos complementares | 2 % | 9.19 | 0.18 |
|  |  | Custos directos |  |  | 9.37 |
