# Vedação de terreno formada por painel de malha electrossoldada com dobras de reforço

- Propriedade do ficheiro: CYPE INGENIEROS, S.A.
- Formato: FIEBDC-3/2002
- Moeda: EUR
- Custos indirectos: 3.00 %
- IVA: 23.00 %

## U Infra-estruturas no logradouro

### UV Vedações

#### UVT Malhas metálicas

**UVT030** m Vedação de terreno formada por painel de malha electrossoldada com dobras de reforço, de 200x50 mm de espaçamento da malha, reduzido a 50x50 mm nas zonas de dobras, e 5 mm de diâmetro, de 2,50x1,00 m, acabamento galvanizado e plastificado em cor branca RAL 9010 e postes de perfil oco de secção rectangular de 60x40x2 mm, aparafusamentos ao suporte.
Vedação de terreno através de painel de malha electrossoldada com dobras de reforço, de 200x50 mm de espaçamento da malha, reduzido a 50x50 mm nas zonas de dobras, e 5 mm de diâmetro, de 2,50x1,00 m, acabamento galvanizado e plastificado em cor branca RAL 9010 e postes de perfil oco de secção rectangular, de 60x40x2 mm, aparafusados sobre muretes de alvenaria ou betão. Inclusive elementos de fixação dos painéis aos montantes metálicos e acessórios.
Inclui: Marcação de alinhamentos e níveis. Marcação da localização dos postes. Aprumo e alinhamento dos postes. Aparafusamento dos postes ao suporte. Colocação de acessórios. Colocação da malha e atirantamento do conjunto.
Critério de medição de projecto: Comprimento medido segundo documentação gráfica de Projecto, descontando as aberturas de comprimento maior de 1 m.
Critério de medição de obra: Medir-se-á o comprimento realmente executado segundo especificações de Projecto, descontando as aberturas de comprimento maior de 1 m.

| Código | Un | Descrição | Rendimento | Preço | Importância |
|---|---|---|---|---|---|
| mt52vsm010c | m | Painel de malha electrossoldada com dobras de reforço, de 200x50 mm de espaçamento da malha, reduzido a 50x50 mm nas zonas de dobras, e 5 mm de diâmetro, de 2,50x1,00 m, acabamento galvanizado e plastificado em cor branca RAL 9010. (material) | 1.000 | 55.72 | 55.72 |
| mt52vpm030c | Ud | Poste de perfil oco de aço de secção rectangular 60x40x2 mm, de 1 m de altura, acabamento galvanizado e plastificado em cor branca RAL 9010. (material) | 0.200 | 14.96 | 2.99 |
| mt52vpm040 | Ud | Bases de alumínio para fixação de postes, parafusos e acessórios de fixação. (material) | 0.200 | 23.10 | 4.62 |
| mt52vpm050 | Ud | Acessórios de fixação dos painéis de malha electrossoldada modular aos postes metálicos (material) | 1.200 | 2.38 | 2.86 |
| op00tal010 |  | Berbequim. | 1.000 | 0.00 | 0.00 |
| op00ato010 |  | Aparafusadora. | 1.000 | 0.00 | 0.00 |
| mo011 | h | Oficial de 1ª montador. (mão de obra) | 0.091 | 19.03 | 1.73 |
| mo080 | h | Ajudante de montador. (mão de obra) | 0.091 | 17.97 | 1.64 |
| % | % | Custos directos complementares | 3 % | 69.56 | 2.09 |
|  |  | Custos directos |  |  | 71.65 |
