# Vedação de terreno formada por painel de malha electrossoldada com dobras de reforço

- Propriedade do ficheiro: CYPE INGENIEROS, S.A.
- Formato: FIEBDC-3/2002
- Moeda: EUR
- Custos indirectos: 3.00 %
- IVA: 23.00 %

## U Infra-estruturas no logradouro

### UV Vedações

#### UVT Malhas metálicas

**UVT030** m Vedação de terreno formada por painel de malha electrossoldada com dobras de reforço, de 200x50 mm de espaçamento da malha, reduzido a 50x50 mm nas zonas de dobras, e 5 mm de diâmetro, de 2,50x2,00 m, acabamento galvanizado e postes de perfil oco de secção rectangular de 60x40x2 mm, encastrados no suporte.
Vedação de terreno através de painel de malha electrossoldada com dobras de reforço, de 200x50 mm de espaçamento da malha, reduzido a 50x50 mm nas zonas de dobras, e 5 mm de diâmetro, de 2,50x2,00 m, acabamento galvanizado e postes de perfil oco de secção rectangular, de 60x40x2 mm, encastrado em apoios de betão ou muretes de alvenaria ou betão. Inclusive implantação, abertura de vãos, enchimento de argamassa de cimento, confeccionada em obra, com aditivo hidrófugo, dosificação 1:4 para assentamento dos montantes, colocação da malha e acessórios de montagem.
Inclui: Marcação de alinhamentos e níveis. Marcação da localização dos postes. Abertura de vãos para colocação dos montantes. Colocação dos postes. Betonagem. Aprumo e alinhamento dos postes. Colocação de acessórios. Colocação da malha e atirantamento do conjunto.
Critério de medição de projecto: Comprimento medido segundo documentação gráfica de Projecto, descontando as aberturas de comprimento maior de 1 m.
Critério de medição de obra: Medir-se-á o comprimento realmente executado segundo especificações de Projecto, descontando as aberturas de comprimento maior de 1 m.

| Código | Un | Descrição | Rendimento | Preço | Importância |
|---|---|---|---|---|---|
| mt52vsm010g | m | Painel de malha electrossoldada com dobras de reforço, de 200x50 mm de espaçamento da malha, reduzido a 50x50 mm nas zonas de dobras, e 5 mm de diâmetro, de 2,50x2,00 m, acabamento galvanizado. (material) | 1.000 | 79.15 | 79.15 |
| mt52vpm030g | Ud | Poste de perfil oco de aço de secção rectangular 60x40x2 mm, de 2 m de altura, acabamento galvanizado. (material) | 0.200 | 19.97 | 3.99 |
| mt52vpm050 | Ud | Acessórios de fixação dos painéis de malha electrossoldada modular aos postes metálicos (material) | 2.000 | 2.38 | 4.76 |
| mt10hmf020fa | m³ | Betão simples C20/25 (X0(P); D25; S2; Cl 1,0), fabricado em central, segundo NP EN 206-1. (material) | 0.015 | 93.72 | 1.41 |
| op00tal010 |  | Berbequim. | 1.000 | 0.00 | 0.00 |
| op00ato010 |  | Aparafusadora. | 1.000 | 0.00 | 0.00 |
| mo087 | h | Ajudante de construção de obra civil. (mão de obra) | 0.101 | 17.97 | 1.81 |
| mo011 | h | Oficial de 1ª montador. (mão de obra) | 0.091 | 19.03 | 1.73 |
| mo080 | h | Ajudante de montador. (mão de obra) | 0.091 | 17.97 | 1.64 |
| % | % | Custos directos complementares | 3 % | 94.49 | 2.83 |
|  |  | Custos directos |  |  | 97.32 |
