# Grade modular sem montantes, para vedação de terreno, sobre parede de alvenaria com pilastras intermédias

- Propriedade do ficheiro: CYPE INGENIEROS, S.A.
- Formato: FIEBDC-3/2002
- Moeda: EUR
- Custos indirectos: 3.00 %
- IVA: 23.00 %

## U Infra-estruturas no logradouro

### UV Vedações

#### UVV Grades modulares

**UVV020** m Grade modular sem montantes, para vedação de terreno, sobre parede de alvenaria com pilastras intermédias.
Vedação sobre parede de alvenaria com pilastras intermédias, formada por grade modular sem montantes de aço laminado a quente, de 3,00x1,50 m, acabamento galvanizado a quente com tratamento desengordurante e fosfatado e posterior lacado em estufa com poliéster ferro-texturado de cor cinzento aço, composta por malha, caixilho com aro oculto (rigidificador) e pontas livres nos bordos superior e inferior e peças de ancoragem lateral fixadas com parafusos às pilastras intermédias.
Critérios considerados na determinação do preço da unidade de obra: O preço não inclui o muro nem as pilastras intermédias.
Inclui: Marcação. Preparação dos pontos de ancoragem. Disposição dos tramos da grade. Aprumo e nivelamento dos tramos. Fixação dos tramos através da ancoragem dos seus elementos.
Critério de medição de projecto: Comprimento medido entre eixos, segundo documentação gráfica de Projecto.
Critério de medição de obra: Medir-se-á, a eixos, o comprimento realmente executado segundo especificações de Projecto.

| Código | Un | Descrição | Rendimento | Preço | Importância |
|---|---|---|---|---|---|
| mt26aae020d | m | Grade modular sem montantes de aço laminado a quente, de 3,00x1,50 m, acabamento galvanizado a quente com tratamento desengordurante e fosfatado e posterior lacado em estufa com poliéster ferro-texturado de cor cinzento aço, composta por malha, caixilho com aro oculto (rigidificador) e pontas livres nos bordos superior e inferior e peças de ancoragem lateral com bases de chapa e parafusos. (material) | 1.000 | 230.86 | 230.86 |
| op00tal010 |  | Berbequim. | 1.000 | 0.00 | 0.00 |
| op00ato010 |  | Aparafusadora. | 1.000 | 0.00 | 0.00 |
| mo018 | h | Oficial de 1ª serralheiro. (mão de obra) | 0.500 | 24.96 | 12.48 |
| mo059 | h | Ajudante de serralheiro. (mão de obra) | 0.500 | 24.11 | 12.06 |
| % | % | Custos directos complementares | 2 % | 255.40 | 5.11 |
|  |  | Custos directos |  |  | 260.51 |
