# Pavimento em paralelepípedos cerâmicos clínquer

- Propriedade do ficheiro: CYPE INGENIEROS, S.A.
- Formato: FIEBDC-3/2002
- Moeda: EUR
- Custos indirectos: 3.00 %
- IVA: 23.00 %

## U Infra-estruturas no logradouro

### UX Pavimentos

#### UXA De paralelepípedos

**UXA010** m² Pavimento em paralelepípedos cerâmicos clínquer.
Pavimento de paralelepípedos cerâmicos clínquer, em exteriores, realizado sobre pavimento com tráfego de categoria C4 (áreas pedonais, ruas residenciais) e categoria do solo de fundação E1 (5 <= CBR < 10), composto por base flexível de tout-venant natural, de 20 cm de espessura, com espalhamento e compactação em 100% do Proctor Modificado, através da colocação flexível, com aparelho em paralelo, de paralelepípedos cerâmicos clínquer de cor vermelho, acabamento superficial liso, cujas características técnicas cumprem a NP EN 1344, de 240x120x60 mm, sobre uma camada de areia de granulometria compreendida entre 0,5 e 5 mm, deixando entre eles uma junta de separação de entre 2 e 3 mm, para o seu posterior enchimento com areia natural, fina e seca, de 2 mm de tamanho máximo; e vibração do pavimento com placa vibratória de condução manual.
Inclui: Implantação de mestras e níveis. Corte das peças. Preparação do solo de fundação. Espalhamento e compactação da base. Execução do encontro com os bordos de confinamento. Espalhamento e nivelação da camada de areia. Colocação dos paralelepípedos. Enchimento de juntas com areia e vibração do pavimento. Limpeza.
Critério de medição de projecto: Superfície medida em projecção horizontal, segundo documentação gráfica de Projecto. Não se tiveram em conta os desperdícios como factor de influência para incrementar a medição, uma vez que na composição foi considerada uma percentagem de rupturas geral.
Critério de medição de obra: Medir-se-á, em projecção horizontal, a superfície realmente executada segundo especificações de Projecto.

| Código | Un | Descrição | Rendimento | Preço | Importância |
|---|---|---|---|---|---|
| mt01zah010a | t | Tout-venant natural calcário. (material) | 0.230 | 10.00 | 2.30 |
| mt01arp021c | m³ | Areia de granulometria compreendida entre 0,5 e 5 mm, não contendo mais de 3% de matéria orgânica e argila. Ter-se-á em conta o especificado em NP 1380 sobre a friabilidade e em NP EN 1097-2 sobre a resistência à fragmentação da areia. (material) | 0.055 | 24.00 | 1.32 |
| mt18acg010c | Ud | Paralelepípedo cerâmico clínquer, de cor vermelho, acabamento superficial liso, 240x120x60 mm, cujas características técnicas cumprem a NP EN 1344. (material) | 38.850 | 0.54 | 20.98 |
| mt01arp020a | kg | Areia natural, fina e seca, de 2 mm de tamanho máximo, isenta de sais prejudiciais, fornecida em sacos. (material) | 1.000 | 0.35 | 0.35 |
| mq01mot010b | h | Motoniveladora de 154 kW. (equipamento) | 0.007 | 83.88 | 0.59 |
| mq02rov010i | h | Compactador monocilíndrico vibrante auto-propulsado, de 129 kW, de 16,2 t, largura de trabalho 213,4 cm. (equipamento) | 0.012 | 69.78 | 0.84 |
| mq02cia020j | h | Camião cisterna, de 8 m³ de capacidade. (equipamento) | 0.005 | 118.90 | 0.59 |
| mq02rod010a | h | Placa vibratória de condução manual, de 170 kg, largura de trabalho 50 cm, reversível. (equipamento) | 0.140 | 4.76 | 0.67 |
| op00sie030 |  | Serra de disco de diamante, para mesa de trabalho, de corte húmido. | 1.000 | 0.00 | 0.00 |
| mo041 | h | Oficial de 1ª construção de obra civil. (mão de obra) | 0.200 | 24.63 | 4.93 |
| mo087 | h | Ajudante de construção de obra civil. (mão de obra) | 0.224 | 24.04 | 5.38 |
| % | % | Custos directos complementares | 2 % | 37.95 | 0.76 |
|  |  | Custos directos |  |  | 38.71 |
