# Guarda de protecção de perímetro de lajes, com guarda-corpos de segurança e travessa e rodapé metálicos

- Propriedade do ficheiro: CYPE INGENIEROS, S.A.
- Formato: FIEBDC-3/2002
- Moeda: EUR
- Custos indirectos: 3.00 %
- Despesas gerais: 13.00 %
- Lucro: 6.00 %
- IVA: 16.00 %

## Y Segurança e saúde

### YC Sistemas de protecção colectiva

#### YCB Guarda-corpos

**YCB010** m Guarda de protecção de perímetro de lajes, com guarda-corpos de segurança e travessa e rodapé metálicos.
Fornecimento, montagem e desmontagem de guarda de protecção de perímetro de lajes, composta por guarda-corpos de segurança telescópicos colocados cada 2,5 m (amortizáveis em 8 utilizações), fixados por aperto à laje, corrimão e travessa intermédia formado por travessa de tubo de aço de 25 mm de diâmetro e 2,5 m de comprimento (amortizável em 10 utilizações) e rodapé metálico de 3 m de comprimento (amortizável em 10 utilizações). Segundo Decreto-Lei n.º 41821/58.
Inclui: Colocação, instalação e verificação. Desmontagem posterior.
Critério de medição de projecto: Comprimento medido segundo Plano de Segurança e Saúde.

| Código | Un | Descrição | Rendimento | Preço | Importância |
|---|---|---|---|---|---|
| mt50spb030aabaa | Ud | Prumo telescópico de segurança fabricado em aço de primeira qualidade pintado em forno em epóxi-poliéster, de 35x35 mm e 1500 mm de comprimento, com aperto em cima. (material) | 0.080 | 16.73 | 1.34 |
| mt50spb050a | Ud | Guarda para prumo fabricada com molde, de tubo de aço pintado em forno em epóxi-poliéster, de 25 mm de diâmetro e 2500 mm de comprimento. (material) | 0.080 | 4.79 | 0.38 |
| mt50spb070 | Ud | Rodapé metálico de 3 m de comprimento, pintado em forno em epóxi-poliéster. (material) | 0.033 | 16.71 | 0.55 |
| mo011 | h | Oficial de 1ª construção. (mão de obra) | 0.152 | 16.08 | 2.44 |
| mo060 | h | Operário não qualificado construção. (mão de obra) | 0.152 | 14.63 | 2.22 |
| % | % | Custos directos complementares | 2 % | 6.93 | 0.14 |
|  |  | Custos directos |  |  | 7.07 |
