# Iluminação sequencial

- Propriedade do ficheiro: CYPE INGENIEROS, S.A.
- Formato: FIEBDC-3/2002
- Moeda: EUR
- Custos indirectos: 3.00 %
- IVA: 23.00 %

## Y Segurança e saúde

### YS Sinalização provisória de obras

#### YSB Balizamento

**YSB040** m Iluminação sequencial.
Balizamento provisório através de iluminação sequencial, formada por: bases de borracha reciclada de 800x400x120 mm, amortizáveis em 10 utilizações; balizas de segurança com bandas reflectoras de cor vermelho e branco, amortizáveis em 10 utilizações, colocadas cada 3 m e focos de cor âmbar, com lâmpada Súper Led e lente de 200 mm de diâmetro, amortizáveis em 10 utilizações, alimentados com pilhas de 6 V 4LR25. Inclusive montagem, manutenção em condições seguras durante todo o período de tempo necessário e desmontagem.
Inclui: Montagem e verificação. Desmontagem posterior. Transporte até ao local de armazenamento ou remoção para contentor.
Critério de medição de projecto: Comprimento medido segundo Plano de Segurança e Saúde.
Critério de medição de obra: Será medido o comprimento realmente montado segundo especificações do Plano de Segurança e Saúde.

| Código | Un | Descrição | Rendimento | Preço | Importância |
|---|---|---|---|---|---|
| mt50bal070 | Ud | Base de borracha reciclada de 800x400x120 mm, para fixação de baliza de segurança. (material) | 0.045 | 53.28 | 2.40 |
| mt50bal071 | Ud | Baliza de segurança com bandas reflectoras em ambas as faces de cor vermelho e branco, para fixação de focos de cascata luminosa, adaptável a base de borracha. (material) | 0.045 | 95.76 | 4.31 |
| mt50bal075 | Ud | Foco para cascata luminosa, de cor âmbar, com lâmpada Súper Led e lente de 200 mm de diâmetro. (material) | 0.045 | 243.36 | 10.95 |
| mt50bal041b | Ud | Pilha de 6V tipo 4LR25 alcalina. (material) | 0.315 | 18.43 | 5.81 |
| mo120 | h | Operário Segurança e Saúde. (mão de obra) | 0.500 | 23.29 | 11.65 |
| % | % | Custos directos complementares | 2 % | 35.12 | 0.70 |
|  |  | Custos directos |  |  | 35.82 |
