# Transporte, colocação em obra e remoção de equipamento completo para cravação de estacas

- Propriedade do ficheiro: CYPE Ingenieros S.A.
- Formato: FIEBDC-3/2016
- Programa: Gerador de preços para construção civil. CYPE Ingenieros, S.A.
- Data: 28/03/2024
- Moeda: EUR
- Custos indirectos: 3 %
- IVA: 23 %

## C Fundações

### CP Profundas

#### CPP Estacas cravadas (pré-fabricadas)

**CPP001** Ud Transporte, colocação em obra e remoção de equipamento completo para cravação de estacas.
Transporte, colocação em obra e remoção de equipamento completo para cravação de estacas no terreno, a uma distância de até 50 km.
Critérios considerados na determinação do preço da unidade de obra: O preço inclui o deslocamento à obra do pessoal especializado.
Inclui: Transporte à obra. Montagem do equipamento. Desmontagem do equipamento. Remoção do equipamento>.
Critério de medição de projecto: Número de unidades previstas, segundo documentação gráfica de Projecto.
Critério de medição de obra: Medir-se-á o número de unidades realmente executadas segundo especificações de Projecto.

| Código | Un | Descrição | Rendimento | Preço | Importância |
|---|---|---|---|---|---|
| mq03pip010a | Ud | Transporte, colocação em obra e remoção de equipamento completo para cravação de estacas pré-fabricadas, a uma distância de até 50 km. (equipamento) | 1 | 7616 | 7616.000 |
| % | % | Custos directos complementares | 2 % | 7616.000 | 152.320 |
|  |  | Custos directos |  |  | 7768.320 |
