# Parede autoportante de estacas-prancha metálicas

- Propriedade do ficheiro: CYPE Ingenieros S.A.
- Formato: FIEBDC-3/2016
- Programa: Gerador de preços para construção civil. CYPE Ingenieros, S.A.
- Data: 28/03/2024
- Moeda: EUR
- Custos indirectos: 3 %
- IVA: 23 %

## C Fundações

### CT Estacas-prancha

#### CTA Paredes autoportantes

**CTA010** m² Parede autoportante de estacas-prancha metálicas.
Parede autoportante de estacas-prancha metálicas sobrepostas, cravadas no terreno de forma provisória, até alcançar no máximo 5 m de profundidade em terreno de areias, formada por perfis metálicos de aço laminado, com forma ondulada de 600 mm de largura de perfil, 8 mm de espessura e módulo de resistência de 242 cm³/m de parede.
Inclui: Disposição de guias. Cravação das estacas-prancha. Extracção das estacas-prancha.
Critério de medição de projecto: Superfície medida segundo documentação gráfica de Projecto.
Critério de medição de obra: Medir-se-á a superfície realmente executada segundo especificações de Projecto.

| Código | Un | Descrição | Rendimento | Preço | Importância |
|---|---|---|---|---|---|
| mt07tmt010a | m² | Estaca-prancha recuperável para 25 utilizações formada por perfis de aço laminado com forma trapezoidal, de 600 mm de largura de perfil e 8 mm de espessura, com um módulo resistente de 242 cm³/m de parede; sistema de união através de sobreposição. (material) | 1 | 6.68 | 6.680 |
| mq07gte010c | h | Autogrua de braço telescópico com uma capacidade de elevação de 30 t e 27 m de altura máxima de trabalho. (equipamento) | 0.285 | 75.04 | 21.386 |
| mq03tab010 | h | Martelo percutor de duplo efeito, com motor. (equipamento) | 0.285 | 220.32 | 62.791 |
| mo089 | h | Ajudante de estruturista. (mão de obra) | 0.3 | 23.07 | 6.921 |
| % | % | Custos directos complementares | 2 % | 97.778 | 1.956 |
|  |  | Custos directos |  |  | 99.734 |

Resíduos:
- colocação: mt07tmt010a; factor de resíduo 1

## Recursos

**mt07tmt010a** m² Estaca-prancha recuperável para 25 utilizações formada por perfis de aço laminado com forma trapezoidal
Dados técnicos: Custo energético 38.927 MJ; Emissão de CO2 2.020 kg; Código LER 17 04 05; Massa do elemento 3.96 kg; Volume 0.001886 m3
