# Parede autoportante de estacas-prancha metálicas ensambladas

- Propriedade do ficheiro: CYPE INGENIEROS, S.A.
- Formato: FIEBDC-3/2002
- Moeda: EUR
- Custos indirectos: 3.00 %
- IVA: 23.00 %

**CTA010** m² Parede autoportante de estacas-prancha metálicas ensambladas, cravadas no terreno de forma provisória, até alcançar no máximo 5 m de profundidade em terreno de areias, formada por perfis metálicos de aço laminado, com forma ondulada de 800 mm de largura de perfil, 8 mm de espessura e módulo de resistência de 1060 cm³/m de parede.
Parede autoportante de estacas-prancha metálicas ensambladas, cravadas no terreno de forma provisória, até alcançar no máximo 5 m de profundidade em terreno de areias, formada por perfis metálicos de aço laminado, com forma ondulada de 800 mm de largura de perfil, 8 mm de espessura e módulo de resistência de 1060 cm³/m de parede.
Inclui: Disposição de guias. Cravação das estacas-prancha. Extracção das estacas-prancha.
Critério de medição de projecto: Superfície medida segundo documentação gráfica de Projecto.
Critério de medição de obra: Medir-se-á a superfície realmente executada segundo especificações de Projecto.

| Código | Un | Descrição | Rendimento | Preço | Importância |
|---|---|---|---|---|---|
| mt07tmt020a | m² | Estaca-prancha recuperável para 25 utilizações formada por perfis de aço laminado com forma trapezoidal, de 800 mm de largura de perfil e 8 mm de espessura, com um módulo resistente de 1060 cm³/m de parede; sistema de união através ligação macho-fêmea. (material) | 1.000 | 5.94 | 5.94 |
| mq07gte010c | h | Autogrua de braço telescópico com uma capacidade de elevação de 30 t e 27 m de altura máxima de trabalho. (equipamento) | 0.285 | 67.00 | 19.10 |
| mq03tab010 | h | Martelo percutor de duplo efeito, com motor. (equipamento) | 0.285 | 196.71 | 56.06 |
| mo089 | h | Ajudante de estruturista. (mão de obra) | 0.300 | 19.18 | 5.75 |
| % | % | Custos directos complementares | 2 % | 86.85 | 1.74 |
|  |  | Custos directos |  |  | 88.59 |
