# Remoção de grade metálica

- Propriedade do ficheiro: CYPE Ingenieros S.A.
- Formato: FIEBDC-3/2016
- Programa: Gerador de preços para construção civil. CYPE Ingenieros, S.A.
- Data: 12/02/2025
- Moeda: EUR
- Custos indirectos: 3 %
- IVA: 23 %

## D Demolições

### DF Fachadas

#### DFD Protecções e gradeamentos exteriores

**DFD070** m² Remoção de grade metálica.
Remoção, com meios manuais e equipamento de oxicorte, de grade metálica de 1,2 m de largura e 1,2 m de altura, localizada em vão de fachada e fixada ao paramento, sem deteriorar os elementos construtivos aos quais está fixada, e carga manual para camião ou contentor.
Critérios considerados na determinação do preço da unidade de obra: O preço inclui o desmontagem dos acessórios e dos elementos de fixação.
Inclui: Remoção do elemento. Remoção e armazenamento do material removido. Limpeza dos restos da obra. Carga manual do material removido e restos da obra para camião ou contentor.
Critério de medição de projecto: Superfície medida segundo documentação gráfica de Projecto.
Critério de medição de obra: Será medida a superfície realmente desmontada segundo especificações de Projecto.

| Código | Un | Descrição | Rendimento | Preço | Importância |
|---|---|---|---|---|---|
| mq08sol010 | h | Equipamento de oxicorte, com acetileno como combustível e oxigénio como comburente. (equipamento) | 0.05 | 8.25 | 0.413 |
| mo019 | h | Oficial de 1ª soldador. (mão de obra) | 0.05 | 24.96 | 1.248 |
| mo112 | h | Operário especializado construção. (mão de obra) | 0.05 | 23.86 | 1.193 |
| mo113 | h | Operário não qualificado construção. (mão de obra) | 0.2 | 23.29 | 4.658 |
| % | % | Custos directos complementares | 2 % | 7.512 | 0.150 |
|  |  | Custos directos |  |  | 7.662 |

Resíduos:
- demolição: ruo170405 Ferro e aço. (componente de resíduo); rendimento 0.02 kg; Código LER 17 04 05; Massa do elemento 1 kg; Volume 0.000476 m3
- demolição: ruo170407 Mistura de metais. (componente de resíduo); rendimento 4.548 kg; Código LER 17 04 07; Massa do elemento 1 kg; Volume 0.000667 m3
