# Demolição de parede de fachada de alvenaria de blocos de vidro moldado

- Propriedade do ficheiro: CYPE Ingenieros S.A.
- Formato: FIEBDC-3/2016
- Programa: Gerador de preços para construção civil. CYPE Ingenieros, S.A.
- Data: 12/02/2025
- Moeda: EUR
- Custos indirectos: 3 %
- IVA: 23 %

## D Demolições

### DF Fachadas

#### DFF Alvenarias

**DFF040** m² Demolição de parede de fachada de alvenaria de blocos de vidro moldado.
Demolição de parede de fachada formada por alvenaria de blocos de vidro de 34 mm de espessura, com meios manuais, sem afectar a estabilidade dos elementos constructivos contiguos, e carga manual para camião ou contentor.
Inclui: Demolição do elemento. Fragmentação do entulho em peças manejáveis. Remoção e acumulação de entulho. Limpeza dos restos da obra. Carga manual de entulho para camião ou contentor.
Critério de medição de projecto: Superfície medida segundo documentação gráfica de Projecto.
Critério de medição de obra: Medir-se-á a superfície realmente demolida segundo especificações de Projecto.

| Código | Un | Descrição | Rendimento | Preço | Importância |
|---|---|---|---|---|---|
| mo113 | h | Operário não qualificado construção. (mão de obra) | 0.337 | 23.29 | 7.849 |
| % | % | Custos directos complementares | 2 % | 7.849 | 0.157 |
|  |  | Custos directos |  |  | 8.006 |

Resíduos:
- demolição: ruo170101 Betão (betões, argamassas e pré-fabricados). (componente de resíduo); rendimento 12 kg; Código LER 17 01 01; Massa do elemento 1 kg; Volume 0.000667 m3
- demolição: ruo170202 Vidro. (componente de resíduo); rendimento 52.118 kg; Código LER 17 02 02; Massa do elemento 1 kg; Volume 0.001 m3
