# Demolição de pavimento exterior de lajetas de pedra natural

- Propriedade do ficheiro: CYPE Ingenieros S.A.
- Formato: FIEBDC-3/2016
- Programa: Gerador de preços para construção civil. CYPE Ingenieros, S.A.
- Data: 12/02/2025
- Moeda: EUR
- Custos indirectos: 3 %
- IVA: 23 %

## D Demolições

### DM Pavimentos

#### DMX Pavimentos exteriores

**DMX070** m² Demolição de pavimento exterior de lajetas de pedra natural.
Demolição de pavimento exterior de lajetas de pedra natural, com martelo pneumático, e carga manual para camião ou contentor.
Critérios considerados na determinação do preço da unidade de obra: O preço inclui a picagem do material de fixação, mas não inclui a demolição da base suporte.
Inclui: Demolição do elemento. Fragmentação do entulho em peças manejáveis. Remoção e acumulação de entulho. Limpeza dos restos da obra. Carga manual de entulho para camião ou contentor.
Critério de medição de projecto: Superfície medida segundo documentação gráfica de Projecto.
Critério de medição de obra: Medir-se-á a superfície realmente demolida segundo especificações de Projecto.

| Código | Un | Descrição | Rendimento | Preço | Importância |
|---|---|---|---|---|---|
| mq05mai030 | h | Martelo pneumático. (equipamento) | 0.21 | 4.57 | 0.960 |
| mq05pdm010a | h | Compressor portátil eléctrico 2 m³/min de caudal. (equipamento) | 0.105 | 4.27 | 0.448 |
| mo112 | h | Operário especializado construção. (mão de obra) | 0.11 | 23.86 | 2.625 |
| mo113 | h | Operário não qualificado construção. (mão de obra) | 0.207 | 23.29 | 4.821 |
| % | % | Custos directos complementares | 2 % | 8.854 | 0.177 |
|  |  | Custos directos |  |  | 9.031 |

Resíduos:
- demolição: ruo010413 Resíduos do corte e serragem de pedra não abrangidos em 01 04 07. (componente de resíduo); rendimento 108 kg; Código LER 01 04 13; Massa do elemento 1 kg; Volume 0.000667 m3
- demolição: ruo170101 Betão (betões, argamassas e pré-fabricados). (componente de resíduo); rendimento 59.05 kg; Código LER 17 01 01; Massa do elemento 1 kg; Volume 0.000667 m3
