# Desmontagem de revestimento de telhas em cobertura inclinada

- Propriedade do ficheiro: CYPE Ingenieros S.A.
- Formato: FIEBDC-3/2016
- Programa: Gerador de preços para construção civil. CYPE Ingenieros, S.A.
- Data: 12/02/2025
- Moeda: EUR
- Custos indirectos: 3 %
- IVA: 23 %

## D Demolições

### DQ Coberturas

#### DQC Revestimento em coberturas inclinadas

**DQC040** m² Desmontagem de revestimento de telhas em cobertura inclinada.
Desmontagem de revestimento de telha cerâmica canudo, colocada com argamassa a menos de 20 m de altura, em cobertura inclinada de duas águas com uma pendente média de 30%; com meios manuais, e carga manual para camião ou contentor.
Critérios considerados na determinação do preço da unidade de obra: O preço inclui a desmontagem dos elementos de fixação, dos remates, das caleiras e dos tubos de queda.
Inclui: Desmontagem do elemento. Remoção e armazenamento do material desmontado. Limpeza dos restos da obra. Carga manual do material desmontado e restos da obra para camião ou contentor.
Critério de medição de projecto: Superfície medida segundo documentação gráfica de Projecto.
Critério de medição de obra: Será medida a superfície realmente desmontada segundo especificações de Projecto.

| Código | Un | Descrição | Rendimento | Preço | Importância |
|---|---|---|---|---|---|
| mo020 | h | Oficial de 1ª construção. (mão de obra) | 0.11 | 24.63 | 2.709 |
| mo113 | h | Operário não qualificado construção. (mão de obra) | 0.493 | 23.29 | 11.482 |
| % | % | Custos directos complementares | 2 % | 14.191 | 0.284 |
|  |  | Custos directos |  |  | 14.475 |

Resíduos:
- demolição: ruo170101 Betão (betões, argamassas e pré-fabricados). (componente de resíduo); rendimento 57 kg; Código LER 17 01 01; Massa do elemento 1 kg; Volume 0.000667 m3
- demolição: ruo170103 Ladrilhos, telhas e materiais cerâmicos. (componente de resíduo); rendimento 51.2 kg; Código LER 17 01 03; Massa do elemento 1 kg; Volume 0.0008 m3
