# Desmontagem de revestimento de telhas asfálticas em cobertura inclinada

- Propriedade do ficheiro: CYPE Ingenieros S.A.
- Formato: FIEBDC-3/2016
- Programa: Gerador de preços para construção civil. CYPE Ingenieros, S.A.
- Data: 12/02/2025
- Moeda: EUR
- Custos indirectos: 3 %
- IVA: 23 %

## D Demolições

### DQ Coberturas

#### DQC Revestimento em coberturas inclinadas

**DQC060** m² Desmontagem de revestimento de telhas asfálticas em cobertura inclinada.
Desmontagem de revestimento de telha asfáltica rectangular, colocada com pregos a menos de 20 m de altura, em cobertura inclinada de duas águas com uma pendente média de 47%; com meios manuais, e carga manual para camião ou contentor.
Critérios considerados na determinação do preço da unidade de obra: O preço inclui a desmontagem dos elementos de fixação, dos remates, das caleiras e dos tubos de queda.
Inclui: Desmontagem do elemento. Remoção e armazenamento do material desmontado. Limpeza dos restos da obra. Carga manual do material desmontado e restos da obra para camião ou contentor.
Critério de medição de projecto: Superfície medida segundo documentação gráfica de Projecto.
Critério de medição de obra: Será medida a superfície realmente desmontada segundo especificações de Projecto.

| Código | Un | Descrição | Rendimento | Preço | Importância |
|---|---|---|---|---|---|
| mo113 | h | Operário não qualificado construção. (mão de obra) | 0.332 | 23.29 | 7.732 |
| % | % | Custos directos complementares | 2 % | 7.732 | 0.155 |
|  |  | Custos directos |  |  | 7.887 |

Resíduos:
- demolição: ruo170302 Misturas betuminosas não abrangidas em 17 03 01. (componente de resíduo); rendimento 6.59 kg; Código LER 17 03 02; Massa do elemento 1 kg; Volume 0.001 m3
- demolição: ruo170405 Ferro e aço. (componente de resíduo); rendimento 0.05 kg; Código LER 17 04 05; Massa do elemento 1 kg; Volume 0.000476 m3
