# Desmontagem de cúpula de clarabóia

- Propriedade do ficheiro: CYPE Ingenieros S.A.
- Formato: FIEBDC-3/2016
- Programa: Gerador de preços para construção civil. CYPE Ingenieros, S.A.
- Data: 09/06/2025
- Moeda: EUR
- Custos indirectos: 3 %
- IVA: 23 %

## D Demolições

### DQ Coberturas

#### DQL Pontos de luz

**DQL011** Ud Desmontagem de cúpula de clarabóia.
Desmontagem de cúpula de clarabóia, de até 0,5 m² de superfície, com meios manuais, sem afectar a estabilidade dos elementos constructivos contiguos, e carga manual para camião ou contentor.
Inclui: Desmontagem do elemento. Remoção e armazenamento do material desmontado. Limpeza dos restos da obra. Carga manual do material desmontado e restos da obra para camião ou contentor.
Critério de medição de projecto: Superfície medida segundo documentação gráfica de Projecto.
Critério de medição de obra: Medir-se-á a superfície realmente demolida segundo especificações de Projecto.

| Código | Un | Descrição | Rendimento | Preço | Importância |
|---|---|---|---|---|---|
| mo113 | h | Operário não qualificado construção. (mão de obra) | 0.36 | 23.29 | 8.384 |
| % | % | Custos directos complementares | 2 % | 8.384 | 0.168 |
|  |  | Custos directos |  |  | 8.552 |

Resíduos:
- demolição: ruo170203 Plástico. (componente de resíduo); rendimento 4.015 kg; Código LER 17 02 03; Massa do elemento 1 kg; Volume 0.001667 m3
