# Levantamento de revestimento de placas de pedra natural colocadas com argamassa, com meios manuais, e carga manual de entulho para camião ou contentor

- Propriedade do ficheiro: CYPE INGENIEROS, S.A.
- Formato: FIEBDC-3/2002
- Moeda: EUR
- Custos indirectos: 3.00 %
- IVA: 23.00 %

**DRC010** m² Levantamento de revestimento de placas de pedra natural colocadas com argamassa, com meios manuais, e carga manual de entulho para camião ou contentor.
Levantamento de revestimento de placas de pedra natural colocadas com argamassa, com meios manuais, sem demolir nem deteriorar a camada base de argamassa, que ficará a descoberto e preparada para o seu posterior revestimento. Incluindo p/p de limpeza, armazenamento, remoção e carga manual de entulho para camião ou contentor.
Inclui: Levantamento manual do revestimento. Remoção e armazenamento do material levantado. Limpeza dos restos da obra. Carga do material levantado e restos da obra para camião ou contentor.
Critério de medição de projecto: Superfície medida segundo documentação gráfica de Projecto.
Critério de medição de obra: Será medida a superfície realmente desmontada segundo especificações de Projecto.

| Código | Un | Descrição | Rendimento | Preço | Importância |
|---|---|---|---|---|---|
| mo113 | h | Operário não qualificado construção. (mão de obra) | 0.500 | 15.82 | 7.91 |
| % | % | Custos directos complementares | 2 % | 7.91 | 0.16 |
|  |  | Custos directos |  |  | 8.07 |
