# Levantamento de pavimento existente no interior do edifício, de parquet mosaico de réguas de madeira colocadas com adesivo, com meios manuais e carga manual de entulho para camião ou contentor

- Propriedade do ficheiro: CYPE INGENIEROS, S.A.
- Formato: FIEBDC-3/2002
- Moeda: EUR
- Custos indirectos: 3.00 %
- IVA: 23.00 %

**DRS040** m² Levantamento de pavimento existente no interior do edifício, de parquet mosaico de réguas de madeira colocadas com adesivo, com meios manuais e carga manual de entulho para camião ou contentor.
Levantamento de pavimento existente no interior do edifício, de parquet mosaico de réguas de madeira colocadas com adesivo, com meios manuais, sem incluir a demolição da base suporte nem deteriorar os elementos construtivos contíguos. Incluindo p/p de limpeza, armazenamento, remoção e carga manual de entulho para camião ou contentor.
Inclui: Levantamento dos elementos. Remoção e armazenamento do material levantado. Limpeza dos restos da obra. Carga do material levantado e os restos de obra para camião ou contentor.
Critério de medição de projecto: Superfície medida segundo documentação gráfica de Projecto.
Critério de medição de obra: Será medida a superfície realmente desmontada segundo especificações de Projecto.

| Código | Un | Descrição | Rendimento | Preço | Importância |
|---|---|---|---|---|---|
| mo112 | h | Operário especializado construção. (mão de obra) | 0.140 | 16.32 | 2.28 |
| mo113 | h | Operário não qualificado construção. (mão de obra) | 0.200 | 15.82 | 3.16 |
| % | % | Custos directos complementares | 2 % | 5.44 | 0.11 |
|  |  | Custos directos |  |  | 5.55 |
