# Levantamento com recuperação de material de pavimento existente no interior do edifício

- Propriedade do ficheiro: CYPE INGENIEROS, S.A.
- Formato: FIEBDC-3/2002
- Moeda: EUR
- Custos indirectos: 3.00 %
- IVA: 23.00 %

**DRS040** m² Levantamento com recuperação de material de pavimento existente no interior do edifício, de soalho tradicional de pranchas de madeira maciça, colocadas sobre ripas de madeira dispostas, com meios manuais.
Levantamento de pavimento existente no interior do edifício, de soalho tradicional de pranchas de madeira maciça, colocadas sobre ripas de madeira dispostas, com meios manuais e recuperação de material para a sua posterior reutilização, sem incluir a demolição da base suporte nem deteriorar os elementos construtivos contíguos. Incluindo p/p de limpeza, armazenamento, remoção e carga manual do material desmontado e dos restos da obra produzidos durante os trabalhos, para camião ou contentor.
Inclui: Levantamento dos elementos. Armazenamento dos materiais a reutilizar. Remoção e acumulação de entulho. Limpeza dos restos da obra. Carga do material levantado e os restos de obra para camião ou contentor.
Critério de medição de projecto: Superfície medida segundo documentação gráfica de Projecto.
Critério de medição de obra: Será medida a superfície realmente desmontada segundo especificações de Projecto.

| Código | Un | Descrição | Rendimento | Preço | Importância |
|---|---|---|---|---|---|
| mo112 | h | Operário especializado construção. (mão de obra) | 0.250 | 16.32 | 4.08 |
| mo113 | h | Operário não qualificado construção. (mão de obra) | 0.350 | 15.82 | 5.54 |
| % | % | Custos directos complementares | 2 % | 9.62 | 0.19 |
|  |  | Custos directos |  |  | 9.81 |
