# Aço S355JR (Fe510) em pilares, com peças compostas formadas por perfis laminados a quente das séries IPN, IPE, UPN, HEA, HEB ou HEM com ligações soldadas

- Propriedade do ficheiro: CYPE INGENIEROS, S.A.
- Formato: FIEBDC-3/2002
- Moeda: EUR
- Custos indirectos: 3.00 %
- IVA: 23.00 %

**EAS010** kg Aço S355JR (Fe510) em pilares, com peças compostas formadas por perfis laminados a quente das séries IPN, IPE, UPN, HEA, HEB ou HEM com ligações soldadas.
Fornecimento e montagem de aço laminado EN 10025 S355JR, em perfis laminados a quente, peças compostas das séries IPN, IPE, UPN, HEA, HEB ou HEM, para pilares, através de uniões soldadas. Trabalhado e montado em oficina, com preparação de superfícies em grau SA21/2 segundo EN ISO 8501-1 e aplicação posterior de duas demãos de primário com uma espessura mínima da película seca de 30 microns por demão, excepto na zona em que devam realizar-se soldaduras em obra, numa distância de 100 mm do bordo da soldadura. Inclusive p/p de preparação de bordas, soldaduras, cortes, peças especiais, placas de arranque e transição de pilar inferior a superior, argamassa não retráctil para vedação de juntas de placas, desperdícios e reparação em obra de quantos defeitos se originem por razões de transporte, manuseamento ou montagem, com o mesmo grau de preparação de superfícies e aplicação de primário.
Inclui: Limpeza e preparação do plano de apoio. Marcação dos eixos. Colocação e fixação provisória do pilar. Aprumo e nivelamento. Execução das uniões. Reparação de defeitos superficiais.
Critério de medição de projecto: Peso nominal medido segundo documentação gráfica de Projecto.
Critério de medição de obra: Determinar-se-á, a partir do peso obtido em balança oficial das unidades chegadas à obra, o peso das unidades realmente executadas segundo especificações de Projecto.

| Código | Un | Descrição | Rendimento | Preço | Importância |
|---|---|---|---|---|---|
| mt07ala010p | kg | Aço laminado EN 10025 S355JR, em perfis laminados a quente, peças compostas, para aplicações estruturais. (material) | 1.050 | 1.07 | 1.12 |
| mt27pfi010 | l | Primário de secagem rápida, formulado com resinas alquídicas modificadas e fosfato de zinco. (material) | 0.050 | 4.80 | 0.24 |
| mq08sol020 | h | Equipamentos e elementos auxiliares para soldadura eléctrica. (equipamento) | 0.015 | 3.09 | 0.05 |
| mo047 | h | Oficial de 1ª montador de estruturas metálicas. (mão de obra) | 0.022 | 18.05 | 0.40 |
| mo094 | h | Ajudante de montador de estruturas metálicas. (mão de obra) | 0.022 | 17.64 | 0.39 |
| % | % | Custos directos complementares | 2 % | 2.20 | 0.04 |
|  |  | Custos directos |  |  | 2.24 |
