# Elementos metálicos de ligação e apoio para estruturas de madeira

- Propriedade do ficheiro: CYPE Ingenieros S.A.
- Formato: FIEBDC-3/2016
- Programa: Gerador de preços para construção civil. CYPE Ingenieros, S.A.
- Data: 21/10/2021
- Moeda: EUR
- Custos indirectos: 3 %
- IVA: 23 %

## E Estruturas

### EM Madeira

#### EMM Elementos auxiliares para estruturas de madeira

**EMM010** kg Elementos metálicos de ligação e apoio para estruturas de madeira.
Elementos metálicos de ligação e apoio, para estruturas de madeira, de aço inoxidável AISI 316, em perfis laminados de diferentes séries (circulares, quadrados, rectangulares, hexagonais e chapas), trabalhados em oficina e colocados em obra.
Inclui: Colocação e fixação provisória dos elementos de ligação. Aprumo e nivelamento. Ajuste das peças e uniões entre os diferentes componentes da estrutura.
Critério de medição de projecto: Peso nominal medido segundo documentação gráfica de Projecto.
Critério de medição de obra: Determinar-se-á, a partir do peso obtido em balança oficial das unidades chegadas à obra, o peso das unidades realmente executadas segundo especificações de Projecto.

| Código | Un | Descrição | Rendimento | Preço | Importância |
|---|---|---|---|---|---|
| mt07emr404b | kg | Elementos de aço inoxidável AISI 316, para samblagem de estruturas de madeira (material) | 1 | 15.4 | 15.400 |
| mo048 | h | Oficial de 1ª montador de estruturas de madeira. (mão de obra) | 0.05 | 20.01 | 1.001 |
| mo095 | h | Ajudante de montador de estruturas de madeira. (mão de obra) | 0.025 | 19.53 | 0.488 |
| % | % | Custos directos complementares | 2 % | 16.889 | 0.338 |
|  |  | Custos directos |  |  | 17.227 |

Resíduos:
- colocação: mt07emr404b Elementos de aço inoxidável AISI 316, para samblagem de estruturas de madeira; factor de resíduo 0.025

## Recursos

**mt07emr404b** kg Elementos de aço inoxidável AISI 316, para samblagem de estruturas de madeira
Dados técnicos: Custo energético 47.620 MJ; Emissão de CO2 7.000 kg; Código LER 17 04 05; Massa do elemento 1 kg; Volume 0.000476 m3
