# Viga de madeira serrada de pinho silvestre (Pinus sylvestris)

- Propriedade do ficheiro: CYPE INGENIEROS, S.A.
- Formato: FIEBDC-3/2002
- Moeda: EUR
- Custos indirectos: 3.00 %
- IVA: 23.00 %

**EMV010** m³ Viga de madeira serrada de pinho silvestre (Pinus sylvestris), de 10x10 a 15x30 cm de secção e até 6 m de comprimento, classe resistente C18, protecção da madeira com classe de penetração NP3, trabalhada em oficina.
Viga de madeira serrada de pinho silvestre (Pinus sylvestris), acabamento polido, de 10x10 a 15x30 cm de secção e até 6 m de comprimento, para aplicações estruturais, classe resistente C18 segundo EN 338 e EN 1912 e protecção contra agentes bióticos que corresponde com a classe de penetração NP3 (6 mm nas faces laterais do alburno) segundo EN 351-1. Inclusive cortes, entalhamentos para a sua correcta ensamblagem, nivelação e colocação dos elementos de ligação e reforço. Trabalhada em oficina e colocada em obra.
Inclui: Implantação e marcação de eixos, nos pontos de apoio das vigas. Colocação e fixação provisória da viga. Aprumo e nivelamento. Execução das uniões. Verificação final do aprume e dos níveis.
Critério de medição de projecto: Volume medido segundo documentação gráfica de Projecto, apoiando-se nas maiores dimensões transversais para as peças que não tenham esquadrias rectangulares ou quadradas, e o comprimento incluindo as entregas.
Critério de medição de obra: Medir-se-á o volume realmente executado segundo especificações de Projecto, apoiando-se nas maiores dimensões transversais para aquelas peças que não tenham esquadrias rectangulares ou quadradas, incluindo no comprimento as entregas. Consideram-se incluídos todos os elementos integrantes da estrutura assinalados nos desenhos e pormenores do Projecto.

| Código | Un | Descrição | Rendimento | Preço | Importância |
|---|---|---|---|---|---|
| mt07mee015k | m³ | Madeira serrada de pinho silvestre (Pinus sylvestris) com acabamento polido, para viga de 10x10 a 15x30 cm de secção e até 6 m de comprimento, para aplicações estruturais, classe resistente C18 segundo EN 338 e EN 1912 e protecção contra agentes bióticos que corresponde com a classe de penetração NP3 (6 mm nas faces laterais do alburno) segundo EN 351-1, trabalhada em oficina. (material) | 1.000 | 377.17 | 377.17 |
| mo048 | h | Oficial de 1ª montador de estruturas de madeira. (mão de obra) | 8.096 | 18.05 | 146.13 |
| mo095 | h | Ajudante de montador de estruturas de madeira. (mão de obra) | 4.048 | 17.64 | 71.41 |
| % | % | Custos directos complementares | 2 % | 594.71 | 11.89 |
|  |  | Custos directos |  |  | 606.60 |
