# Revestimento exterior de fachada ventilada, com peças de grande formato de grés porcelânico. Sistema "BUTECH"

- Propriedade do ficheiro: CYPE Ingenieros S.A.
- Formato: FIEBDC-3/2016
- Programa: Gerador de preços para construção civil. CYPE Ingenieros, S.A.
- Data: 11/12/2023
- Moeda: EUR
- Custos indirectos: 3 %
- IVA: 23 %

## F Fachadas, divisões e protecções

### FA Fachadas ventiladas

#### FAG Revestimento exterior cerâmico

**FAG010** m² Revestimento exterior de fachada ventilada, com peças de grande formato de grés porcelânico. Sistema "BUTECH".
Revestimento exterior de fachada ventilada, com peças de grande formato de grés porcelânico, série Block, STON-KER "BUTECH", "PORCELANOSA GRUPO", cor Abete Bianco, de 109x660x10 mm; colocação com junta contínua através do sistema de ancoragem à vista de grampo FV com DIT nº 453, sobre subestrutura suporte de liga de alumínio EN AW-6005A. Inclusive tira-fundos e ancoragens mecânicas de expansão de aço inoxidável A2, para a fixação da subestrutura suporte.
Critérios considerados na determinação do preço da unidade de obra: O preço não inclui o isolamento térmico.
Inclui: Limpeza e preparação da superfície suporte. Implantação das juntas de dilatação e panos de trabalho. Marcação da disposição do revestimento e dos pontos de ancoragem da subestrutura suporte. Fixação da subestrutura suporte ao pano principal e à laje. Preparação do revestimento. Aprumo, nivelamento e alinhamento do revestimento. Fixação definitiva do revestimento à subestrutura suporte. Realização de todos os trabalhos necessários para a execução dos vãos. Limpeza final do paramento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12pcb010aaej1b | m² | Revestimento exterior para fachada ventilada, com peças de grande formato de grés porcelânico, série Block, STON-KER "BUTECH", "PORCELANOSA GRUPO", cor Abete Bianco, de 109x660x10 mm; colocação com junta contínua através do sistema de ancoragem à vista de grampo FV com DIT nº 453, sobre subestrutura suporte formada por: perfis verticais em T e em L, de alumínio extrudido de liga 6005A com tratamento térmico T6, esquadros de carga e esquadros de apoio, de alumínio extrudido de liga 6005A com tratamento térmico T6, e grampos com unha vista, de aço inoxidável AISI 304; com parafusos autoperfurantes de aço inoxidável A2 para a fixação dos grampos aos perfis verticais e dos perfis verticais aos esquadros, cola de poliuretano para a fixação do revestimento à subestrutura suporte, tira-fundos de aço inoxidável A2 e buchas de nylon para a fixação dos perfis ao pano principal e ancoragens mecânicas de expansão, de aço inoxidável A2 para a fixação dos perfis à laje; com o preço incrementado em 5% relativamente a peças especiais para a resolução de pontos singulares. (material) | 1 | 356.41 | 356.410 |
| mo052 | h | Oficial de 1ª montador de sistemas de fachadas pré-fabricadas. (mão de obra) | 0.9 | 22.91 | 20.619 |
| mo099 | h | Ajudante de montador de sistemas de fachadas pré-fabricadas. (mão de obra) | 0.9 | 21.75 | 19.575 |
| % | % | Custos directos complementares | 3 % | 396.604 | 11.898 |
|  |  | Custos directos |  |  | 408.502 |

Resíduos:
- colocação: mt12pcb010aaej1b; factor de resíduo 0.0123

## Recursos

**mt12pcb010aaej1b** m² Revestimento exterior para fachada ventilada
Dados técnicos: Custo energético 293.734 MJ; Emissão de CO2 14.369 kg; Código LER 17 01 03; Massa do elemento 25 kg; Volume 0.02 m3
Resíduos:
- embalagem: re150101 Embalagens de papel e cartão. (componente de resíduo); rendimento 0.214 kg; Código LER 15 01 01; Massa do elemento 1 kg; Volume 0.001333 m3
- embalagem: re170201 Madeira. (componente de resíduo); rendimento 0.034 kg; Código LER 17 02 01; Massa do elemento 1 kg; Volume 0.000909 m3
