# Sistema de ancoragem vertical, Aplomado II + Fix II com unha oculta "STROW", de aço inoxidável AISI 304, para a fixação de placas de pedra natural de 80x40x3 cm (não incluídas neste preço)

- Propriedade do ficheiro: CYPE INGENIEROS, S.A.
- Formato: FIEBDC-3/2002
- Moeda: EUR
- Custos indirectos: 3.00 %
- IVA: 23.00 %

**FAJ010** m² Sistema de ancoragem vertical, Aplomado II + Fix II com unha oculta "STROW", de aço inoxidável AISI 304, para a fixação de placas de pedra natural de 80x40x3 cm (não incluídas neste preço).
Fornecimento e montagem de sistema de ancoragem vertical, Aplomado II + Fix II com unha oculta "STROW", de aço inoxidável AISI 304, para a fixação de placas de pedra natural de 80x40x3 cm (não incluídas neste preço), formado por: perfis verticais Aplomado II de aço inoxidável AISI 304, esquadros de carga, esquadros de apoio e grampos Fix II unha oculta; fixado à testa de betão de cada laje (aproximadamente 3 m de altura livre) com buchas mecânicas de aço inoxidável A2, e ao suporte de betão ou de alvenaria (fck>=150 kp/cm²) cada 1,20 m no máximo, com tira-fundos de aço inoxidável A2 e buchas de nylon. Incluindo p/p de tratamento de pontos singulares e os trabalhos e materiais necessários para a formação de aberturas. Totalmente finalizado e preparado para suportar o revestimento exterior (não incluído neste preço), que deverá ser compatível e completar o sistema de fachada ventilada.
Inclui: Marcação. Montagem dos esquadros. Montagem dos perfis verticais. Montagem dos grampos. Tratamento de pontos singulares.
Critério de medição de projecto: Superfície medida segundo documentação gráfica de Projecto, com o mesmo critério que o pano exterior de fachada.
Critério de medição de obra: Medir-se-á a superfície realmente executada segundo especificações de Projecto, com o mesmo critério que o pano exterior de fachada.

| Código | Un | Descrição | Rendimento | Preço | Importância |
|---|---|---|---|---|---|
| mt19pst040d | m² | Subestrutura suporte composta de sistema de ancoragem vertical, Aplomado II + Fix II com unha oculta "STROW", de aço inoxidável AISI 304, para a fixação de placas de pedra natural de 80x40x3 cm (não incluídas neste preço), formado por: perfis verticais Aplomado II de aço inoxidável AISI 304, esquadros de carga, esquadros de apoio e grampos Fix II unha oculta, para fixar à testa de betão de cada laje (aproximadamente 3 m de altura livre) com buchas mecânicas de aço inoxidável A2, e ao suporte de betão ou de alvenaria (fck>=150 kp/cm²) cada 1,20 m no máximo, com tira-fundos de aço inoxidável A2 e buchas de nylon. (material) | 1.000 | 29.33 | 29.33 |
| mo052 | h | Oficial de 1ª montador de sistemas de fachadas pré-fabricadas. (mão de obra) | 0.486 | 17.41 | 8.46 |
| mo099 | h | Ajudante de montador de sistemas de fachadas pré-fabricadas. (mão de obra) | 0.486 | 16.45 | 7.99 |
| % | % | Custos directos complementares | 2 % | 45.78 | 0.92 |
|  |  | Custos directos |  |  | 46.70 |
