# Padieira de betão armado

- Propriedade do ficheiro: CYPE INGENIEROS, S.A.
- Formato: FIEBDC-3/2002
- Moeda: EUR
- Custos indirectos: 3.00 %
- IVA: 23.00 %

**FCH010** m Padieira de betão armado, de directriz recta, de 20x20 cm, realizada com betão C25/30 (XC1(P); D12; S3; Cl 0,4) fabricado em central, e aço A400 NR, com uma quantidade aproximada de 4,3 kg/m³; montagem e desmontagem do sistema de cofragem recuperável metálica. Inclusive arame de atar, separadores e líquido descofrante para evitar a aderência do betão à cofragem.
Padieira de betão armado, de directriz recta, de 20x20 cm, realizada com betão C25/30 (XC1(P); D12; S3; Cl 0,4) fabricado em central, e aço A400 NR, com uma quantidade aproximada de 4,3 kg/m³; montagem e desmontagem do sistema de cofragem recuperável metálica. Inclusive arame de atar, separadores e líquido descofrante para evitar a aderência do betão à cofragem.
Inclui: Marcação. Montagem do sistema de cofragem. Colocação das armaduras com separadores homologados. Betonagem e compactação do betão. Cura do betão. Desmontagem do sistema de cofragem.
Critério de medição de projecto: Comprimento medido segundo documentação gráfica de Projecto.
Critério de medição de obra: Medir-se-á o comprimento realmente executado segundo especificações de Projecto.
Critérios considerados na determinação do preço da unidade de obra: O preço inclui a elaboração da armadura (corte, dobragem e moldagem de elementos) em fábrica e a montagem no lugar definitivo da sua colocação em obra.

| Código | Un | Descrição | Rendimento | Preço | Importância |
|---|---|---|---|---|---|
| mt08eva050 | m² | Sistema de cofragem formado por painéis metálicos para lintéis, amortizável em 50 utilizações. (material) | 0.600 | 5.05 | 3.03 |
| mt08eme051a | m | Fita de aço galvanizado, para cofragem metálica. (material) | 0.100 | 0.29 | 0.03 |
| mt08dba010b | l | Agente desmoldante, à base de óleos especiais, emulsionante em água para cofragens metálicas, fenólicas ou de madeira. (material) | 0.018 | 1.98 | 0.04 |
| mt07aco020c | Ud | Separador homologado para vigas. (material) | 3.000 | 0.08 | 0.24 |
| mt07aco040b | kg | Armadura elaborada em fábrica com aço em varões nervurados, A400 NR, de vários diâmetros. (material) | 4.300 | 0.78 | 3.35 |
| mt08var050 | kg | Arame galvanizado para atar, de 1,30 mm de diâmetro. (material) | 0.039 | 1.10 | 0.04 |
| mt10haf020bgngc | m³ | Betão C25/30 (XC1(P) D12; S3; Cl 0,4), fabricado em central, segundo NP EN 206-1. (material) | 0.042 | 83.08 | 3.49 |
| mo044 | h | Oficial de 1ª cofrador. (mão de obra) | 1.125 | 19.31 | 21.72 |
| mo091 | h | Ajudante de cofrador. (mão de obra) | 0.844 | 18.78 | 15.85 |
| mo043 | h | Oficial de 1ª armador de ferro. (mão de obra) | 0.043 | 19.31 | 0.83 |
| mo090 | h | Ajudante de armador de ferro. (mão de obra) | 0.043 | 18.78 | 0.81 |
| mo045 | h | Oficial de 1ª estruturista, em trabalhos de betonagem. (mão de obra) | 0.014 | 19.31 | 0.27 |
| mo092 | h | Ajudante de estruturista, em trabalhos de betonagem. (mão de obra) | 0.055 | 18.78 | 1.03 |
| % | % | Custos directos complementares | 2 % | 50.73 | 1.01 |
|  |  | Custos directos |  |  | 51.74 |
