# Padieira de vigotas de betão pré-esforçado

- Propriedade do ficheiro: CYPE Ingenieros S.A.
- Formato: FIEBDC-3/2016
- Programa: Gerador de preços para construção civil. CYPE Ingenieros, S.A.
- Data: 28/03/2024
- Moeda: EUR
- Custos indirectos: 3 %
- IVA: 23 %

## F Fachadas, divisões e protecções

### FC Padieiras, lintéis e caixas de estores

#### FCH Pré-fabricados de betão

**FCH020** m Padieira de vigotas de betão pré-esforçado.
Padieira executada com uma vigota auto-resistente de betão pré-esforçado de secção em "I" de 1,4 m de comprimento, apoiada sobre camada de argamassa de cimento, confeccionada em obra, dosificação 1:5, de 2 cm de espessura, com revestimento de tijolo cerâmico em ambas as faces; para a execução de padieira em vão de parede de alvenaria.
Inclui: Limpeza e preparação do plano de apoio do sistema. Implantação do nível de apoio das vigotas. Colocação, aprumo, nivelamento e alinhamento. Revestimento de tijolo cerâmico em ambas as faces.
Critério de medição de projecto: Comprimento medido segundo documentação gráfica de Projecto, incluindo as entregas nos apoios.
Critério de medição de obra: Medir-se-á o comprimento realmente executado segundo especificações de Projecto, incluindo as entregas nos apoios.

| Código | Un | Descrição | Rendimento | Preço | Importância |
|---|---|---|---|---|---|
| mt07vau010a | m | Vigota pré-esforçada de secção em "I", com um comprimento médio menor de 4 m, segundo NP EN 15037-1. (material) | 1 | 5.2 | 5.200 |
| mt08aaa010a | m³ | Água. (material) | 0.012 | 1.5 | 0.018 |
| mt01arg005a | t | Areia de pedreira, para argamassa preparada em obra. (material) | 0.035 | 18 | 0.630 |
| mt08cem011a | kg | Cimento Portland CEM II/B-L 32,5 R, cor cinzento, em sacos, segundo NP EN 197-1. (material) | 5.775 | 0.1 | 0.578 |
| mt04lpt010a | Ud | Tijolo cerâmico furado simples, para revestir, 30x20x4 cm, para utilização em alvenaria protegida (peça P), densidade 890 kg/m³, segundo NP EN 771-1. (material) | 9.821 | 0.23 | 2.259 |
| mq06hor010 | h | Betoneira eléctrica com uma capacidade de amassadura de 160 l. (equipamento) | 0.006 | 3.45 | 0.021 |
| mo020 | h | Oficial de 1ª construção. (mão de obra) | 0.225 | 22.68 | 5.103 |
| mo113 | h | Operário não qualificado construção. (mão de obra) | 0.225 | 21.45 | 4.826 |
| % | % | Custos directos complementares | 2 % | 18.635 | 0.373 |
|  |  | Custos directos |  |  | 19.008 |

Resíduos:
- colocação: mt07vau010a Vigota pré-esforçada de secção em "I", com um comprimento médio menor de 4 m, segundo NP EN 15037-1; factor de resíduo 0.0252
- colocação: mt01arg005a Areia de pedreira, para argamassa preparada em obra; factor de resíduo 0.00501329
- colocação: mt08cem011a Cimento Portland CEM II/B-L 32,5 R, cor cinzento, em sacos, segundo NP EN 197-1; factor de resíduo 0.01512
- colocação: mt04lpt010a; factor de resíduo 0.063

## Recursos

**mt07vau010a** m Vigota pré-esforçada de secção em "I", com um comprimento médio menor de 4 m, segundo NP EN 15037-1
Dados técnicos: Custo energético 43.461 MJ; Emissão de CO2 4.658 kg; Código LER 17 01 01; Massa do elemento 29.3 kg; Volume 0.019533 m3
Resíduos:
- embalagem: re170201 Madeira. (componente de resíduo); rendimento 0.014 kg; Código LER 17 02 01; Massa do elemento 1 kg; Volume 0.000909 m3
- embalagem: re170203 Plástico. (componente de resíduo); rendimento 0.06 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt04lpt010a** Ud Tijolo cerâmico furado simples
Dados técnicos: Custo energético 6.616 MJ; Emissão de CO2 0.476 kg; Código LER 17 01 02; Massa do elemento 2 kg; Volume 0.0016 m3
Resíduos:
- embalagem: re170201 Madeira; rendimento 0.005 kg
- embalagem: re170203 Plástico; rendimento 0.001 kg
