# Padieira pré-fabricado de betão

- Propriedade do ficheiro: CYPE INGENIEROS, S.A.
- Formato: FIEBDC-3/2002
- Moeda: EUR
- Custos indirectos: 3.00 %
- IVA: 23.00 %

**FCH030** m Padieira pré-fabricado de betão, de 22x5 cm, com pingadeira e ancoragem metálica de aço galvanizado, apoiada sobre as ombreiras, assente com uma camada de argamassa de cimento, confeccionada em obra, com aditivo hidrófugo, dosificação 1:4, com uma espessura de 25 mm, ancorada à alvenaria. Incluindo massa de poliuretano para a vedação de juntas.
Padieira pré-fabricado de betão, de 22x5 cm, com pingadeira e ancoragem metálica de aço galvanizado, apoiada sobre as ombreiras, assente com uma camada de argamassa de cimento, confeccionada em obra, com aditivo hidrófugo, dosificação 1:4, com uma espessura de 25 mm, ancorada à alvenaria. Incluindo massa de poliuretano para a vedação de juntas.
Inclui: Limpeza e preparação do plano de apoio. Marcação do nível de apoio da padieira. Marcação dos pontos de fixação das ancoragens. Colocação da padieira. Aprumo e nivelamento. Instalação das escoras. Resolução das ligações das ancoragens à alvenaria. Vedação das juntas e limpeza da padieira. Remoção das escoras.
Critério de medição de projecto: Comprimento medido segundo documentação gráfica de Projecto, incluindo as entregas nos apoios.
Critério de medição de obra: Medir-se-á o comprimento realmente executado segundo especificações de Projecto, incluindo as entregas nos apoios.

| Código | Un | Descrição | Rendimento | Preço | Importância |
|---|---|---|---|---|---|
| mt08aaa010a | m³ | Água. (material) | 0.006 | 1.50 | 0.01 |
| mt01arg005a | t | Areia de pedreira, para argamassa preparada em obra. (material) | 0.009 | 18.00 | 0.16 |
| mt08cem011a | kg | Cimento Portland CEM II/B-L 32,5 R, cor cinzento, em sacos, segundo NP EN 197-1. (material) | 2.280 | 0.10 | 0.23 |
| mt08adt010 | kg | Aditivo hidrófugo para impermeabilização de argamassas ou betões. (material) | 0.046 | 1.20 | 0.06 |
| mt20dhp010e | m | Padieira pré-fabricado de betão, de 22x5 cm, com pingadeira e ancoragem metálica de aço galvanizado. (material) | 1.050 | 31.06 | 32.61 |
| mt20wwa030 | Ud | Cartucho de 310 cm³ de massa de poliuretano impermeável. (material) | 0.043 | 7.32 | 0.31 |
| mq06hor010 | h | Betoneira. (equipamento) | 0.010 | 1.68 | 0.02 |
| mo020 | h | Oficial de 1ª construção. (mão de obra) | 0.200 | 18.85 | 3.77 |
| mo113 | h | Operário não qualificado construção. (mão de obra) | 0.400 | 17.83 | 7.13 |
| % | % | Custos directos complementares | 2 % | 44.30 | 0.89 |
|  |  | Custos directos |  |  | 45.19 |
