# Pano interior de parede meeira dupla, de alvenaria de tijolo cerâmico para revestir, com isolamento integrado

- Propriedade do ficheiro: CYPE Ingenieros S.A.
- Formato: FIEBDC-3/2016
- Programa: Gerador de preços para construção civil. CYPE Ingenieros, S.A.
- Data: 09/02/2026
- Moeda: EUR
- Custos indirectos: 3 %
- IVA: 23 %

## F Fachadas, divisões e protecções

### FF Alvenaria não estrutural

#### FFN Pano interior com isolamento integrado em parede meeira dupla

**FFN020** m² Pano interior de parede meeira dupla, de alvenaria de tijolo cerâmico para revestir, com isolamento integrado.
Pano interior de parede meeira dupla, de 7 cm de espessura, de alvenaria de tijolo cerâmico furado duplo de grande formato com painel isolante de poliestireno expandido incorporado, com encaixe macho-fêmea, para revestir, 70x50x7x4 cm, com juntas de 10 mm de espessura, assente com uma mistura em água de cola preparada e até 25% de pasta de gesso de construção.
Inclui: Marcação, piso a piso. Rectificação de irregularidades da laje terminada. Marcação nos pilares dos níveis de referência geral de piso e de nível de pavimento. Assentamento da primeira fiada. Colocação e aprumo de prumos de referência. Colocação de fios entre prumos. Colocação de fios de prumo fixos nas arestas. Colocação das peças por fiadas a nível. Remate com gesso no encontro da alvenaria de tijolo de grande formato com a laje superior.
Critério de medição de projecto: Superfície medida segundo documentação gráfica de Projecto, sem duplicar esquinas nem encontros.
Critério de medição de obra: Medir-se-á a superfície realmente executada segundo especificações de Projecto, sem duplicar esquinas nem encontros.

| Código | Un | Descrição | Rendimento | Preço | Importância |
|---|---|---|---|---|---|
| mt04lgt010b | Ud | Tijolo cerâmico furado duplo de grande formato com painel isolante de poliestireno expandido incorporado, com encaixe macho-fêmea, para revestir, 70x50x7x4 cm, isolamento composto de poliestireno expandido de 4 cm de espessura, com superfície lisa e mecanização lateral a meia madeira. (material) | 3 | 3.38 | 10.140 |
| mt09eyc010 | kg | Cola de escaiola. (material) | 4.424 | 0.28 | 1.239 |
| mt09eyc020 | kg | Cola de gesso. (material) | 1.474 | 0.28 | 0.413 |
| mt09pye010b | m³ | Pasta de gesso de construção B1, segundo EN 13279-1. (material) | 0.001 | 148.5 | 0.149 |
| mo021 | h | Oficial de 1ª construção em trabalhos auxiliares de pedreiro. (mão de obra) | 0.345 | 24.63 | 8.497 |
| mo114 | h | Operário não qualificado construção em trabalhos auxiliares de pedreiro. (mão de obra) | 0.23 | 23.29 | 5.357 |
| % | % | Custos directos complementares | 3 % | 25.795 | 0.774 |
|  |  | Custos directos |  |  | 26.569 |

Resíduos:
- colocação: mt04lgt010b; factor de resíduo 0.0126
- colocação: mt09eyc010 Cola de escaiola; factor de resíduo 0.021
- colocação: mt09eyc020 Cola de gesso; factor de resíduo 0.06
- colocação: mt09pye010b Pasta de gesso de construção B1, segundo EN 13279-1; factor de resíduo 0.015

## Recursos

**mt04lgt010b** Ud Tijolo cerâmico furado duplo de grande formato com painel isolante de poliestireno expandido incorporado
Dados técnicos: Custo energético 118.201 MJ; Emissão de CO2 6.745 kg; Código LER 17 01 02; Massa do elemento 20.71 kg; Volume 0.016568 m3
Resíduos:
- embalagem: re170201 Madeira. (componente de resíduo); rendimento 0.017 kg; Código LER 17 02 01; Massa do elemento 1 kg; Volume 0.000909 m3
- embalagem: re170203 Plástico. (componente de resíduo); rendimento 0.001 kg; Código LER 17 02 03; Massa do elemento 1 kg; Volume 0.001667 m3

**mt09eyc010** kg Cola de escaiola
Dados técnicos: Custo energético 3.923 MJ; Emissão de CO2 0.143 kg; Código LER 17 08 02; Massa do elemento 1 kg; Volume 0.001 m3
Resíduos:
- embalagem: re150101 Embalagens de papel e cartão. (componente de resíduo); rendimento 0.009 kg; Código LER 15 01 01; Massa do elemento 1 kg; Volume 0.001333 m3
- embalagem: re170201 Madeira; rendimento 0.002 kg
- embalagem: re170203 Plástico; rendimento 0.002 kg

**mt09eyc020** kg Cola de gesso
Dados técnicos: Custo energético 3.401 MJ; Emissão de CO2 0.167 kg; Código LER 17 08 02; Massa do elemento 1 kg; Volume 0.001 m3
Resíduos:
- embalagem: re150101 Embalagens de papel e cartão; rendimento 0.009 kg
- embalagem: re170203 Plástico; rendimento 0.002 kg

**mt09pye010b** m³ Pasta de gesso de construção B1, segundo EN 13279-1
Dados técnicos: Custo energético 3830.249 MJ; Emissão de CO2 183.669 kg; Código LER 17 08 02; Massa do elemento 1150 kg; Volume 1.15 m3
Resíduos:
- embalagem: re150101 Embalagens de papel e cartão; rendimento 9 kg
- embalagem: re170201 Madeira; rendimento 0.421 kg
- embalagem: re170203 Plástico; rendimento 0.9 kg
