# Parede simples de fachada

- Propriedade do ficheiro: CYPE INGENIEROS, S.A.
- Formato: FIEBDC-3/2002
- Moeda: EUR
- Custos indirectos: 3.00 %
- IVA: 23.00 %

**FLA010** m² Parede simples de fachada, de chapa perfilada de aço galvanizado, de 0,6 mm de espessura, com nervuras de entre 11 e 13 mm de altura de onda, separadas entre 185 e 195 mm, colocada em posição vertical com uma sobreposição da chapa superior de 70 mm e uma sobreposição lateral de um trapézio e fixada mecanicamente a uma estrutura portante ou auxiliar. Inclusive acessórios de fixação das chapas.
Parede simples de fachada, de chapa perfilada de aço galvanizado, de 0,6 mm de espessura, com nervuras de entre 11 e 13 mm de altura de onda, separadas entre 185 e 195 mm, colocada em posição vertical com uma sobreposição da chapa superior de 70 mm e uma sobreposição lateral de um trapézio e fixada mecanicamente a uma estrutura portante ou auxiliar. Inclusive acessórios de fixação das chapas.
Inclui: Marcação da disposição das chapas. Corte, preparação e colocação das chapas. Fixação mecânica das chapas.
Critério de medição de projecto: Superfície medida segundo documentação gráfica de Projecto, sem duplicar esquinas nem encontros, descontando as aberturas de superfície maior de 3 m².
Critério de medição de obra: Medir-se-á a superfície realmente executada segundo especificações de Projecto, sem duplicar esquinas nem encontros, descontando as aberturas de superfície maior de 3 m².
Critérios considerados na determinação do preço da unidade de obra: O preço não inclui a estrutura suporte nem a resolução de pontos singulares.

| Código | Un | Descrição | Rendimento | Preço | Importância |
|---|---|---|---|---|---|
| mt13ccg100g | m² | Chapa perfilada de aço galvanizado, de 0,6 mm de espessura, com nervuras de entre 11 e 13 mm de altura de onda, separadas entre 185 e 195 mm e inércia entre 1 e 2 cm4, segundo NP EN 14782. (material) | 1.030 | 7.24 | 7.46 |
| mt13ccg130b | Ud | Parafuso auto-roscante de 5,5x50 mm de aço inoxidável, com anilha de EPDM de 16 mm de diâmetro. (material) | 4.010 | 0.45 | 1.80 |
| mt13ccg130a | Ud | Parafuso auto-roscante de 4,8x22 mm de aço inoxidável, com anilha de EPDM de 16 mm de diâmetro. (material) | 0.480 | 0.30 | 0.14 |
| mo051 | h | Oficial de 1ª montador de painéis metálicos. (mão de obra) | 0.273 | 19.38 | 5.29 |
| mo098 | h | Ajudante de montador de painéis metálicos. (mão de obra) | 0.273 | 18.40 | 5.02 |
| % | % | Custos directos complementares | 2 % | 19.71 | 0.39 |
|  |  | Custos directos |  |  | 20.10 |
