# Parede simples de fachada

- Propriedade do ficheiro: CYPE INGENIEROS, S.A.
- Formato: FIEBDC-3/2002
- Moeda: EUR
- Custos indirectos: 3.00 %
- IVA: 23.00 %

**FLA010** m² Parede simples de fachada, de chapa perfilada de aço galvanizado, de 0,6 mm de espessura, com nervuras de entre 11 e 13 mm de altura de onda, separadas entre 185 e 195 mm, colocada em posição vertical com uma sobreposição da chapa superior de 70 mm e uma sobreposição lateral de um trapézio e fixada mecanicamente a uma estrutura portante ou auxiliar. Inclusive acessórios de fixação das chapas e fita flexível de butilo, adesiva em ambas as faces, para a selagem de estanquidade das sobreposições entre chapas perfiladas.
Parede simples de fachada, de chapa perfilada de aço galvanizado, de 0,6 mm de espessura, com nervuras de entre 11 e 13 mm de altura de onda, separadas entre 185 e 195 mm, colocada em posição vertical com uma sobreposição da chapa superior de 70 mm e uma sobreposição lateral de um trapézio e fixada mecanicamente a uma estrutura portante ou auxiliar. Inclusive acessórios de fixação das chapas e fita flexível de butilo, adesiva em ambas as faces, para a selagem de estanquidade das sobreposições entre chapas perfiladas.
Inclui: Marcação da disposição das chapas. Corte, preparação e colocação das chapas. Vedação de juntas. Fixação mecânica das chapas.
Critério de medição de projecto: Superfície medida segundo documentação gráfica de Projecto, sem duplicar esquinas nem encontros, descontando as aberturas de superfície maior de 3 m².
Critério de medição de obra: Medir-se-á a superfície realmente executada segundo especificações de Projecto, sem duplicar esquinas nem encontros, descontando as aberturas de superfície maior de 3 m².
Critérios considerados na determinação do preço da unidade de obra: O preço não inclui a estrutura suporte nem a resolução de pontos singulares.

| Código | Un | Descrição | Rendimento | Preço | Importância |
|---|---|---|---|---|---|
| mt13ccg100g | m² | Chapa perfilada de aço galvanizado, de 0,6 mm de espessura, com nervuras de entre 11 e 13 mm de altura de onda, separadas entre 185 e 195 mm e inércia entre 1 e 2 cm4, segundo NP EN 14782. (material) | 1.030 | 7.24 | 7.46 |
| mt13ccg130b | Ud | Parafuso auto-roscante de 5,5x50 mm de aço inoxidável, com anilha de EPDM de 16 mm de diâmetro. (material) | 4.010 | 0.45 | 1.80 |
| mt13ccg130a | Ud | Parafuso auto-roscante de 4,8x22 mm de aço inoxidável, com anilha de EPDM de 16 mm de diâmetro. (material) | 0.480 | 0.30 | 0.14 |
| mt13dcp020b | m | Fita flexível de butilo, adesiva em ambas as faces, para a selagem de estanquidade das sobreposições entre chapas perfiladas. (material) | 1.010 | 2.05 | 2.07 |
| mo051 | h | Oficial de 1ª montador de painéis metálicos. (mão de obra) | 0.273 | 19.38 | 5.29 |
| mo098 | h | Ajudante de montador de painéis metálicos. (mão de obra) | 0.273 | 18.40 | 5.02 |
| % | % | Custos directos complementares | 2 % | 21.78 | 0.44 |
|  |  | Custos directos |  |  | 22.22 |
