# Parede de fachada de painéis sandwich isolantes, de aço

- Propriedade do ficheiro: CYPE Ingenieros S.A.
- Formato: FIEBDC-3/2016
- Programa: Gerador de preços para construção civil. CYPE Ingenieros, S.A.
- Data: 12/02/2025
- Moeda: EUR
- Custos indirectos: 3 %
- IVA: 23 %

## F Fachadas, divisões e protecções

### FL Fachadas ligeiras

#### FLA De chapas de aço e painéis sandwich

**FLA030** m² Parede de fachada de painéis sandwich isolantes, de aço.
Parede de fachada de painéis sandwich de aço galvanizado, de 50 mm de espessura e 1150 mm de largura, formados por face exterior de chapa microgrecada acabamento pré-lacado, RC3 e RUV2, segundo NP EN 10169, de 0,5 mm de espessura, alma isolante de lã de rocha de densidade média 120 kg/m³, e face interior de chapa nervurada acabamento pré-lacado, de 0,5 mm de espessura, condutibilidade térmica 0,69 W/(m°C), Euroclasse A2-s1, d0 de reacção ao fogo segundo NP EN 13501-1, resistência ao fogo EI 30, segundo EN 13501-2, colocados em posição vertical e fixados mecanicamente com sistema de fixação oculta a uma estrutura portante ou auxiliar. Inclusive acessórios de fixação dos painéis e fita flexível de butilo, adesiva em ambas as faces, para a selagem de estanquidade das sobreposições entre painéis sandwich.
Critérios considerados na determinação do preço da unidade de obra: O preço não inclui a estrutura suporte nem a resolução de pontos singulares.
Inclui: Implantação dos painéis. Corte, preparação e colocação dos painéis. Vedação de juntas. Fixação mecânica dos painéis.
Critério de medição de projecto: Superfície medida segundo documentação gráfica de Projecto, sem duplicar esquinas nem encontros, descontando as aberturas de superfície maior de 1 m².
Critério de medição de obra: Medir-se-á a superfície realmente executada segundo especificações de Projecto, sem duplicar esquinas nem encontros, descontando as aberturas de superfície maior de 1 m².

| Código | Un | Descrição | Rendimento | Preço | Importância |
|---|---|---|---|---|---|
| mt12ppa010aaaa | m² | Painel sandwich de aço galvanizado, de 50 mm de espessura e 1150 mm de largura, formado por face exterior de chapa microgrecada acabamento pré-lacado, RC3 e RUV2, segundo NP EN 10169, de 0,5 mm de espessura, alma isolante de lã de rocha de densidade média 120 kg/m³, e face interior de chapa nervurada acabamento pré-lacado, de 0,5 mm de espessura, condutibilidade térmica 0,69 W/(m°C), Euroclasse A2-s1, d0 de reacção ao fogo segundo NP EN 13501-1, resistência ao fogo EI 30, segundo EN 13501-2; para fachadas e paredes divisórias. (material) | 1.05 | 44.3 | 46.515 |
| mt12ppa100a | Ud | Kit de acessórios de fixação, para painéis sandwich isolantes, em fachadas. (material) | 0.2 | 9.7 | 1.940 |
| mt13dcp020a | m | Fita flexível de butilo, adesiva em ambas as faces, para a selagem de estanquidade das sobreposições entre painéis sandwich. (material) | 2 | 2.05 | 4.100 |
| mo051 | h | Oficial de 1ª montador de painéis metálicos. (mão de obra) | 0.22 | 25.32 | 5.570 |
| mo098 | h | Ajudante de montador de painéis metálicos. (mão de obra) | 0.22 | 24.04 | 5.289 |
| % | % | Custos directos complementares | 2 % | 63.414 | 1.268 |
|  |  | Custos directos |  |  | 64.682 |

Resíduos:
- colocação: mt12ppa010aaaa; factor de resíduo 0.0072

## Recursos

**mt12ppa010aaaa** m² Painel sandwich de aço galvanizado
Dados técnicos: Custo energético 278.012 MJ; Emissão de CO2 27.702 kg; Código LER 17 04 05; Massa do elemento 14.2 kg; Volume 0.006762 m3
Resíduos:
- embalagem: re170203 Plástico. (componente de resíduo); rendimento 0.032 kg; Código LER 17 02 03; Massa do elemento 1 kg; Volume 0.001667 m3

**mt13dcp020a** m Fita flexível de butilo
Dados técnicos: Custo energético 7.996 MJ; Emissão de CO2 0.348 kg
