# Coroamento realizado com chapa dobrada de aço galvanizado, de 0,8 mm de espessura, 30 cm de desenvolvimento e 4 dobras, para fachada metálica. Inclusive acessórios de fixação das peças aos painéis

- Propriedade do ficheiro: CYPE INGENIEROS, S.A.
- Formato: FIEBDC-3/2002
- Moeda: EUR
- Custos indirectos: 3.00 %
- IVA: 23.00 %

**FLX010** m Coroamento realizado com chapa dobrada de aço galvanizado, de 0,8 mm de espessura, 30 cm de desenvolvimento e 4 dobras, para fachada metálica. Inclusive acessórios de fixação das peças aos painéis.
Coroamento realizado com chapa dobrada de aço galvanizado, de 0,8 mm de espessura, 30 cm de desenvolvimento e 4 dobras, para fachada metálica. Inclusive acessórios de fixação das peças aos painéis.
Inclui: Marcação e colocação do remate. Fixação mecânica.
Critério de medição de projecto: Largura medida segundo documentação gráfica de Projecto, incrementada em 5 cm para cada lado.
Critério de medição de obra: Medir-se-á o comprimento realmente executado segundo especificações de Projecto, incluindo as entregas nos apoios.

| Código | Un | Descrição | Rendimento | Preço | Importância |
|---|---|---|---|---|---|
| mt12www020cedc | m | Chapa dobrada de aço galvanizado, de 0,8 mm de espessura, 30 cm de desenvolvimento e 4 dobras, para coroamento. (material) | 1.000 | 5.07 | 5.07 |
| mt13ccg030d | Ud | Parafuso auto-roscante de 6,5x130 mm de aço galvanizado, com anilha. (material) | 6.000 | 0.35 | 2.10 |
| mo051 | h | Oficial de 1ª montador de painéis metálicos. (mão de obra) | 0.253 | 19.03 | 4.81 |
| mo098 | h | Ajudante de montador de painéis metálicos. (mão de obra) | 0.126 | 17.97 | 2.26 |
| % | % | Custos directos complementares | 2 % | 14.24 | 0.28 |
|  |  | Custos directos |  |  | 14.52 |
