# Aço S275JR (Fe430)

- Propriedade do ficheiro: CYPE INGENIEROS, S.A.
- Formato: FIEBDC-3/2002
- Moeda: EUR
- Custos indirectos: 3.00 %
- IVA: 23.00 %

**HBA010** kg Aço S275JR (Fe430), laminado a quente, das séries IPN, IPE, HEB, HEA, HEM, UPN e barra metálica, com camada de primário anticorrosivo, trabalhado em oficina e fixado através de soldadura, para base metálica anti-vibratória de apoio de maquinaria.
Aço EN 10025 S275JR, laminado a quente, das séries IPN, IPE, HEB, HEA, HEM, UPN e barra metálica, com camada de primário anticorrosivo, através da aplicação de duas demãos com uma espessura mínima da película seca de 30 microns por demão, excepto na zona em que devam realizar-se soldaduras em obra, numa distância de 100 mm desde a borda da soldadura, para base metálica anti-vibratória de apoio de maquinaria. Inclusive preparação em oficina de superfícies em grau SA 2 1/2 segundo EN ISO 8501-1, preparação de bordos, cortes, peças especiais, desperdícios, soldaduras e reparação na obra de quantas imperfeições originadas pelo transporte, manuseamento ou montagem, com o mesmo grau de preparação de superfícies e acabamento.
Inclui: Limpeza e preparação do plano de apoio. Marcação dos eixos. Colocação e fixação provisória. Aprumo e nivelamento. Execução das uniões.
Critério de medição de projecto: Peso nominal medido segundo documentação gráfica de Projecto.
Critério de medição de obra: Determinar-se-á, a partir do peso obtido em balança oficial das unidades chegadas à obra, o peso das unidades realmente executadas segundo especificações de Projecto.

| Código | Un | Descrição | Rendimento | Preço | Importância |
|---|---|---|---|---|---|
| mt07ala200a | kg | Perfil de aço EN 10025 S275JR, das séries IPN, IPE, HEB, HEA, HEM, UPN e chapa, laminado a quente, para aplicações estruturais. Trabalhado e montado em oficina, para colocar em obra. (material) | 1.000 | 1.22 | 1.22 |
| mt27pfi010 | l | Primário de secagem rápida, formulado com resinas alquídicas modificadas e fosfato de zinco. (material) | 0.010 | 4.80 | 0.05 |
| mq08sol020 | h | Equipamentos e elementos auxiliares para soldadura eléctrica. (equipamento) | 0.020 | 3.09 | 0.06 |
| mo047 | h | Oficial de 1ª montador de estruturas metálicas. (mão de obra) | 0.020 | 18.05 | 0.36 |
| mo094 | h | Ajudante de montador de estruturas metálicas. (mão de obra) | 0.010 | 17.64 | 0.18 |
| % | % | Custos directos complementares | 2 % | 1.87 | 0.04 |
|  |  | Custos directos |  |  | 1.91 |
