# Forro de talão de viga metálica, de placas de gesso laminado

- Propriedade do ficheiro: CYPE Ingenieros S.A.
- Formato: FIEBDC-3/2016
- Programa: Gerador de preços para construção civil. CYPE Ingenieros, S.A.
- Data: 28/03/2024
- Moeda: EUR
- Custos indirectos: 3 %
- IVA: 23 %

## H Remates e trabalhos auxiliares

### HF Coretes e forros de elementos estruturais

#### HFE Forros de elementos estruturais

**HFE020** m Forro de talão de viga metálica, de placas de gesso laminado.
Execução de forro de talão de viga metálica, pelas duas faces da alma e pelo banzo inferior, de 200x200 mm, realizada através de placas de gesso laminado A / EN 520 - 1200 / comprimento / 12,5 / com os bordos longitudinais afinados; fixação nas duas faces da alma mediante aparafusamento a mestras 60/27 de chapa de aço galvanizado, aparafusadas por sua vez a ripas de madeira de 40x40 mm, colocadas à pressão, com uma separação entre eixos de 30 cm; e fixação no banzo inferior mediante aparafusamento a mestras 60/27 de chapa de aço galvanizado, colocadas à pressão em clipes metálicos. Inclusive perfis, clipes, parafusos e massa e fita para o tratamento de juntas.
Inclui: Marcação. Colocação e aprumo das ripas. Sinalização dos pontos de ancoragem. Colocação e fixação dos perfis sobre as ripas. Instalação de clipes. Colocação à pressão das mestras contra os clipes. Fixação das placas. Tratamento de juntas.
Critério de medição de projecto: Comprimento medido segundo documentação gráfica de Projecto.
Critério de medição de obra: Medir-se-á o comprimento realmente executado segundo especificações de Projecto.

| Código | Un | Descrição | Rendimento | Preço | Importância |
|---|---|---|---|---|---|
| mt07mee203df | m | Ripa de 40x40 mm de secção, de madeira de pinheiro-bravo (Pinus pinaster), tratada em autoclave, com classe de risco 4, segundo NP EN 335, acabamento escovado, com humidade inferior a 20%. (material) | 1.2 | 1.7 | 2.040 |
| mt12psg050c | m | Mestra 60/27 de chapa de aço galvanizado, de largura 60 mm, segundo EN 14195. (material) | 4 | 0.84 | 3.360 |
| mt12www040b | Ud | Parafuso autoperfurante de aço galvanizado, de 4 mm de diâmetro e 25 mm de comprimento, para fixação de elementos metálicos sobre suoporte de madeira. (material) | 6 | 0.02 | 0.120 |
| mt12pmk011a | Ud | Clipe de protecção de 72x48x41 mm. (material) | 1.67 | 0.68 | 1.136 |
| mt12psg010a | m² | Placa de gesso laminado A / EN 520 - 1200 / comprimento / 12,5 / com os bordos longitudinais afinados. (material) | 0.714 | 4.01 | 2.863 |
| mt12psg081c | Ud | Parafuso autoperfurante 3,5x25 mm. (material) | 18 | 0.01 | 0.180 |
| mt12psg030a | kg | Massa de juntas, segundo EN 13963. (material) | 0.5 | 0.9 | 0.450 |
| mt12psg040a | m | Fita microperfurada de papel, segundo EN 13963. (material) | 0.321 | 0.04 | 0.013 |
| mo053 | h | Oficial de 1ª montador de pré-fabricados interiores. (mão de obra) | 0.214 | 23.31 | 4.988 |
| mo100 | h | Ajudante de montador de pré-fabricados interiores. (mão de obra) | 0.214 | 22.13 | 4.736 |
| % | % | Custos directos complementares | 2 % | 19.886 | 0.398 |
|  |  | Custos directos |  |  | 20.284 |

Resíduos:
- colocação: mt07mee203df; factor de resíduo 0.0139167
- colocação: mt12psg050c Mestra 60/27 de chapa de aço galvanizado, de largura 60 mm, segundo EN 14195; factor de resíduo 0.0188
- colocação: mt12www040b; factor de resíduo 0.00533333
- colocação: mt12psg010a Placa de gesso laminado A / EN 520 - 1200 / comprimento / 12,5 / com os bordos longitudinais afinados; factor de resíduo 0.018
- colocação: mt12psg081c Parafuso autoperfurante 3,5x25 mm; factor de resíduo 0.00533333
- colocação: mt12psg030a Massa de juntas, segundo EN 13963; factor de resíduo 0.03
- colocação: mt12psg040a Fita microperfurada de papel, segundo EN 13963; factor de resíduo 0.0440299

## Recursos

**mt07mee203df** m Ripa de 40x40 mm de secção
Dados técnicos: Custo energético 55.391 MJ; Emissão de CO2 -0.875 kg; Código LER 17 02 01; Massa do elemento 0.66 kg; Volume 0.0006 m3
Resíduos:
- embalagem: re170203 Plástico. (componente de resíduo); rendimento 0.002 kg; Código LER 17 02 03; Massa do elemento 1 kg; Volume 0.001667 m3

**mt12psg050c** m Mestra 60/27 de chapa de aço galvanizado, de largura 60 mm, segundo EN 14195
Dados técnicos: Custo energético 70.752 MJ; Emissão de CO2 2.171 kg; Código LER 17 04 05; Massa do elemento 0.53 kg; Volume 0.000252 m3
Resíduos:
- embalagem: re170203 Plástico; rendimento 0.005 kg

**mt12www040b** Ud Parafuso autoperfurante de aço galvanizado
Dados técnicos: Custo energético 0.038 MJ; Emissão de CO2 0.005 kg; Código LER 17 04 05; Massa do elemento 0.0015 kg
Resíduos:
- embalagem: re150101 Embalagens de papel e cartão. (componente de resíduo); rendimento 0.001 kg; Código LER 15 01 01; Massa do elemento 1 kg; Volume 0.001333 m3

**mt12psg010a** m² Placa de gesso laminado A / EN 520 - 1200 / comprimento / 12,5 / com os bordos longitudinais afinados
Dados técnicos: Custo energético 282.157 MJ; Emissão de CO2 4.204 kg; Código LER 17 08 02; Massa do elemento 10.73 kg; Volume 0.01073 m3
Resíduos:
- embalagem: re170203 Plástico; rendimento 0.004 kg

**mt12psg081c** Ud Parafuso autoperfurante 3,5x25 mm
Dados técnicos: Custo energético 0.015 MJ; Emissão de CO2 0.002 kg; Código LER 17 04 05; Massa do elemento 0.0015 kg
Resíduos:
- embalagem: re150101 Embalagens de papel e cartão; rendimento 0.001 kg

**mt12psg030a** kg Massa de juntas, segundo EN 13963
Dados técnicos: Custo energético 12.798 MJ; Emissão de CO2 0.436 kg; Código LER 17 08 02; Massa do elemento 1 kg; Volume 0.001 m3
Resíduos:
- embalagem: re170203 Plástico; rendimento 0.02 kg

**mt12psg040a** m Fita microperfurada de papel, segundo EN 13963
Dados técnicos: Custo energético 0.004 MJ; Emissão de CO2 0.006 kg; Código LER 20 01 01; Massa do elemento 0.0067 kg; Volume 0.000009 m3
