# Remate decorativo, de chapa perfurada de aço galvanizado

- Propriedade do ficheiro: CYPE Ingenieros S.A.
- Formato: FIEBDC-3/2016
- Programa: Gerador de preços para construção civil. CYPE Ingenieros, S.A.
- Data: 30/10/2025
- Moeda: EUR
- Custos indirectos: 3 %
- IVA: 23 %

## H Remates e trabalhos auxiliares

### HR Remates de fachada

#### HRA De aço galvanizado

**HRA200** m² Remate decorativo, de chapa perfurada de aço galvanizado.
Remate decorativo, de chapa perfurada de aço galvanizado, com perfurações redondas dispostas em triângulo 60°, R2 T3, de 2 mm de diâmetro e 3 mm de distância entre os centros das perfurações contíguas, de 1 mm de espessura e com um 40% da superfície perfurada; fixação a estrutura metálica através de soldadura em todo o seu perímetro.
Inclui: Marcação da disposição das peças. Corte das peças. Colocação, aprumo, nivelamento e alinhamento. Resolução de encontros e de pontos singulares.
Critério de medição de projecto: Superfície medida segundo documentação gráfica de Projecto.
Critério de medição de obra: Medir-se-á a superfície realmente executada segundo especificações de Projecto.

| Código | Un | Descrição | Rendimento | Preço | Importância |
|---|---|---|---|---|---|
| mt26aha020aa | m² | Chapa perfurada de aço galvanizado, com perfurações redondas dispostas em triângulo 60°, R2 T3, de 2 mm de diâmetro e 3 mm de distância entre os centros das perfurações contíguas, de 1 mm de espessura e com um 40% da superfície perfurada. (material) | 1 | 37.25 | 37.250 |
| mq08sol020 | h | Equipamentos e elementos auxiliares para soldadura eléctrica. (equipamento) | 1 | 3.42 | 3.420 |
| mo018 | h | Oficial de 1ª serralheiro. (mão de obra) | 0.1 | 24.96 | 2.496 |
| mo059 | h | Ajudante de serralheiro. (mão de obra) | 0.1 | 24.11 | 2.411 |
| % | % | Custos directos complementares | 2 % | 45.577 | 0.912 |
|  |  | Custos directos |  |  | 46.489 |

Resíduos:
- colocação: mt26aha020aa; factor de resíduo 0.006

## Recursos

**mt26aha020aa** m² Chapa perfurada de aço galvanizado
Dados técnicos: Custo energético 152.878 MJ; Emissão de CO2 13.877 kg; Código LER 17 04 05; Massa do elemento 4.7 kg; Volume 0.002238 m3
Resíduos:
- embalagem: re170203 Plástico. (componente de resíduo); rendimento 0.032 kg; Código LER 17 02 03; Massa do elemento 1 kg; Volume 0.001667 m3
