# Corrimão cerâmico

- Propriedade do ficheiro: CYPE Ingenieros S.A.
- Formato: FIEBDC-3/2016
- Programa: Gerador de preços para construção civil. CYPE Ingenieros, S.A.
- Data: 12/02/2025
- Moeda: EUR
- Custos indirectos: 3 %
- IVA: 23 %

## H Remates e trabalhos auxiliares

### HR Remates de fachada

#### HRC De peças cerâmicas

**HRC050** m Corrimão cerâmico.
Corrimão de grés esmaltado extrudido, de 24,5x15x3,8 cm, e 12 cm de dimensão interior; assente com argamassa de cimento, confeccionada em obra, com aditivo hidrófugo, dosificação 1:6; e enchimento de juntas entre peças e, se for o caso, das uniões com os muros com argamassa de juntas cimentosa com absorção de água reduzida, CG2, para juntas entre 3 e 15 mm.
Inclui: Preparação da superfície de apoio. Marcação da disposição das peças. Corte das peças. Colocação com argamassa das peças. Enchimento de juntas e limpeza. Enchimento de juntas e limpeza.
Critério de medição de projecto: Comprimento medido entre eixos, segundo documentação gráfica de Projecto.
Critério de medição de obra: Medir-se-á, a eixos, o comprimento realmente executado segundo especificações de Projecto.

| Código | Un | Descrição | Rendimento | Preço | Importância |
|---|---|---|---|---|---|
| mt08aaa010a | m³ | Água. (material) | 0.006 | 1.5 | 0.009 |
| mt01arg005a | t | Areia de pedreira, para argamassa preparada em obra. (material) | 0.013 | 18 | 0.234 |
| mt08cem011a | kg | Cimento Portland CEM II/B-L 32,5 R, cor cinzento, em sacos, segundo NP EN 197-1. (material) | 2 | 0.1 | 0.200 |
| mt20pcg010a | m | Corrimão de grés esmaltado extrudido, de 24,5x15x3,8 cm, e 12 cm de dimensão interior. (material) | 1 | 9.79 | 9.790 |
| mt09mcr070a | kg | Argamassa de juntas cimentosa com resistência elevada à abrasão e absorção de água reduzida, CG2, para junta aberta entre 3 e 15 mm, segundo EN 13888. (material) | 0.03 | 0.99 | 0.030 |
| mq06hor010 | h | Betoneira eléctrica com uma capacidade de amassadura de 160 l. (equipamento) | 0.006 | 3.45 | 0.021 |
| mo020 | h | Oficial de 1ª construção. (mão de obra) | 0.291 | 24.63 | 7.167 |
| mo113 | h | Operário não qualificado construção. (mão de obra) | 0.355 | 23.29 | 8.268 |
| % | % | Custos directos complementares | 2 % | 25.719 | 0.514 |
|  |  | Custos directos |  |  | 26.233 |

Resíduos:
- colocação: mt01arg005a Areia de pedreira, para argamassa preparada em obra; factor de resíduo 0.00501329
- colocação: mt08cem011a Cimento Portland CEM II/B-L 32,5 R, cor cinzento, em sacos, segundo NP EN 197-1; factor de resíduo 0.01512
- colocação: mt20pcg010a Corrimão de grés esmaltado extrudido, de 24,5x15x3,8 cm, e 12 cm de dimensão interior; factor de resíduo 0.0385
- colocação: mt09mcr070a; factor de resíduo 0.07

## Recursos

**mt08aaa010a** m³ Água
Dados técnicos: Custo energético 60.000 MJ; Emissão de CO2 30.000 kg

**mt01arg005a** t Areia de pedreira, para argamassa preparada em obra
Dados técnicos: Custo energético 75.000 MJ; Emissão de CO2 4.000 kg; Código LER 01 04 08; Massa do elemento 1000 kg; Volume 0.666667 m3

**mt08cem011a** kg Cimento Portland CEM II/B-L 32,5 R, cor cinzento, em sacos, segundo NP EN 197-1
Dados técnicos: Custo energético 3.769 MJ; Emissão de CO2 0.669 kg; Código LER 17 01 01; Massa do elemento 1 kg; Volume 0.000667 m3
Resíduos:
- embalagem: re150101 Embalagens de papel e cartão. (componente de resíduo); rendimento 0.011 kg; Código LER 15 01 01; Massa do elemento 1 kg; Volume 0.001333 m3
- embalagem: re170203 Plástico. (componente de resíduo); rendimento 0.002 kg; Código LER 17 02 03; Massa do elemento 1 kg; Volume 0.001667 m3

**mt20pcg010a** m Corrimão de grés esmaltado extrudido, de 24,5x15x3,8 cm, e 12 cm de dimensão interior
Dados técnicos: Custo energético 65.529 MJ; Emissão de CO2 3.225 kg; Código LER 17 01 03; Massa do elemento 5.62 kg; Volume 0.004496 m3
Resíduos:
- embalagem: re150101 Embalagens de papel e cartão; rendimento 0.034 kg
- embalagem: re170201 Madeira. (componente de resíduo); rendimento 0.004 kg; Código LER 17 02 01; Massa do elemento 1 kg; Volume 0.000909 m3

**mt09mcr070a** kg Argamassa de juntas cimentosa com resistência elevada à abrasão e absorção de água reduzida
Dados técnicos: Custo energético 7.725 MJ; Emissão de CO2 0.576 kg; Código LER 17 09 04; Massa do elemento 1 kg; Volume 0.000667 m3
Resíduos:
- embalagem: re150101 Embalagens de papel e cartão; rendimento 0.02 kg
- embalagem: re170201 Madeira; rendimento 0.005 kg
- embalagem: re170203 Plástico; rendimento 0.008 kg
