# Parapeito de madeira maciça de okoumé, de 300x52 mm, com pingadeira, fixado com adesivo de borracha sintética e vedação das juntas entre peças e das uniões com os muros com cola de polímero MS

- Propriedade do ficheiro: CYPE INGENIEROS, S.A.
- Formato: FIEBDC-3/2002
- Moeda: EUR
- Custos indirectos: 3.00 %
- IVA: 23.00 %

**HRM010** m Parapeito de madeira maciça de okoumé, de 300x52 mm, com pingadeira, fixado com adesivo de borracha sintética e vedação das juntas entre peças e das uniões com os muros com cola de polímero MS.
Execução de parapeito de madeira maciça de okoumé, de 300x52 mm, com pingadeira, envernizado em oficina e encastrado nas ombreiras, cobrindo a parte inferior de janelas, as saliências dos paramentos e as cornijas de fachada, fixado com adesivo de borracha sintética e vedação das juntas entre peças e das uniões com os muros com cola de polímero MS. Inclusive p/p de marcação, cortes e limpeza final.
Inclui: Marcação das peças no vão. Preparação e regularização do suporte. Colocação, aprumo, nivelamento e alinhamento. Vedação de juntas e limpeza do parapeito.
Critério de medição de projecto: Largura da abertura, medida segundo documentação gráfica de Projecto, incrementada em 5 cm para cada lado.
Critério de medição de obra: Medir-se-á o comprimento realmente executado segundo especificações de Projecto, incluindo os encastramentos nas ombreiras.

| Código | Un | Descrição | Rendimento | Preço | Importância |
|---|---|---|---|---|---|
| mt29tma140 | kg | Adesivo de borracha sintética, de aplicação em duas faces, para revestimentos decorativos de madeira. (material) | 0.090 | 4.10 | 0.37 |
| mt20vma010i | m | Parapeito de madeira maciça de okoumé, de 300x52 mm, com pingadeira, envernizado em oficina. (material) | 1.000 | 36.86 | 36.86 |
| mt22www010b | Ud | Cartucho de 290 ml de vedante adesivo monocomponente, neutro, súper elástico, à base de polímero MS, com resistência à intempérie e aos raios UV, extensão até à rotura 750%, cor cinzento. (material) | 0.100 | 5.29 | 0.53 |
| mo017 | h | Oficial de 1ª carpinteiro. (mão de obra) | 0.202 | 17.51 | 3.54 |
| mo058 | h | Ajudante de carpinteiro. (mão de obra) | 0.202 | 16.93 | 3.42 |
| % | % | Custos directos complementares | 2 % | 44.72 | 0.89 |
|  |  | Custos directos |  |  | 45.61 |
