# Sistema de captação solar térmica para instalação individual, em fachada

- Propriedade do ficheiro: CYPE Ingenieros S.A.
- Formato: FIEBDC-3/2016
- Programa: Gerador de preços para construção civil. CYPE Ingenieros, S.A.
- Data: 28/03/2024
- Moeda: EUR
- Custos indirectos: 3 %
- IVA: 23 %

## I Instalações

### IC Aquecimento, arrefecimento, climatização e A.Q.S.

#### ICB Captação solar

**ICB008** Ud Sistema de captação solar térmica para instalação individual, em fachada.
Sistema de captação solar térmica, completo, para instalação individual, formado por painel de aço inoxidável com tratamento selectivo, cor azul, de 2031x1060x290 mm, superfície útil 2 m², bomba de circulação de accionamento eléctrico com painel solar fotovoltaico, dissipador de calor estático, permutador, depósito integrado, válvulas de segurança, líquido solar e isolamento térmico, tudo integrado em carcassa estanque, com estrutura de suporte de alumínio para fachada. Totalmente montado, ligado e testado.
Inclui: Marcação do conjunto. Colocação da estrutura suporte. Colocação e fixação dos painéis sobre a estrutura suporte. Ligação com a rede de abastecimento de água.
Critério de medição de projecto: Número de unidades previstas, segundo documentação gráfica de Projecto.
Critério de medição de obra: Medir-se-á o número de unidades realmente executadas segundo especificações de Projecto.

| Código | Un | Descrição | Rendimento | Preço | Importância |
|---|---|---|---|---|---|
| mt38cso010a | Ud | Sistema de captação solar térmica, completo, para instalação individual, formado por painel de aço inoxidável com tratamento selectivo, cor azul, de 2031x1060x290 mm, superfície útil 2 m², bomba de circulação de accionamento eléctrico com painel solar fotovoltaico, dissipador de calor estático, permutador, depósito integrado, válvulas de segurança, líquido solar e isolamento térmico, tudo integrado em carcassa estanque. (material) | 1 | 3197.29 | 3197.290 |
| mt38cso018a | Ud | Estrutura de suporte de alumínio para fachada. (material) | 1 | 572.46 | 572.460 |
| mo009 | h | Oficial de 1ª instalador de colectores solares. (mão de obra) | 3 | 23.31 | 69.930 |
| mo108 | h | Ajudante de instalador de colectores solares. (mão de obra) | 3 | 22.09 | 66.270 |
| % | % | Custos directos complementares | 2 % | 3905.950 | 78.119 |
|  |  | Custos directos |  |  | 3984.069 |
