# Depósito enterrado

- Propriedade do ficheiro: CYPE Ingenieros S.A.
- Formato: FIEBDC-3/2016
- Programa: Gerador de preços para construção civil. CYPE Ingenieros, S.A.
- Data: 23/05/2024
- Moeda: EUR
- Custos indirectos: 3 %
- IVA: 23 %

## I Instalações

### IC Aquecimento, arrefecimento, climatização e A.Q.S.

#### ICD Combustível líquido

**ICD010** Ud Depósito enterrado.
Depósito homologado de gasóleo enterrado de chapa de aço, de parede simples contido em recipiente estanque, com uma capacidade de 600 litros, para pequenos consumos individuais. Incluindo medidor de nível, interruptor de nível, equipamento de protecção catódica, canalização até caldeira com tubagem de cobre de 18 mm de diâmetro protegida com bainha de PVC, boca de carga, tubagem de ventilação, tubo de pesca, tampa amovível, válvulas e acessórios de ligação, e elementos de protecção de acordo com a regulamentação em vigor. Totalmente montado, ligado e testado. Sem incluir trabalhos auxiliares.
Inclui: Descarga do depósito sobre o leito de areia. Montagem de válvulas e acessórios. Colocação da boca de carga e da tampa de registo. Colocação da tubagem de ventilação e do tubo de pesca. Colocação e fixação da canalização até à caldeira. Colocação do equipamento de protecção catódica. Ligação à rede de terra.
Critério de medição de projecto: Número de unidades previstas, segundo documentação gráfica de Projecto.
Critério de medição de obra: Medir-se-á o número de unidades realmente executadas segundo especificações de Projecto.

| Código | Un | Descrição | Rendimento | Preço | Importância |
|---|---|---|---|---|---|
| mt38dep010a | Ud | Depósito de gasóleo de chapa de aço, enterrado, de parede simples contido em recipiente estanque, com uma capacidade de 600 litros, para pequenos consumos individuais, segundo EN 12285-1. Tratamento exterior: granalhagem SA 2 1/2 e acabamento através de camada de resina de poliuretano de 600 microns de espessura. Inclusive elementos de protecção segundo norma. (material) | 1 | 585 | 585.000 |
| mt38dep022a | Ud | Indicador de nível para depósito de combustíveis líquidos. (material) | 1 | 177.25 | 177.250 |
| mt38dep023a | Ud | Interruptor de nível para depósito de combustíveis líquidos. (material) | 1 | 33.25 | 33.250 |
| mt38dep024c | Ud | Conjunto de boca de carga, válvulas e acessórios de ligação para depósito de combustíveis líquidos. (material) | 1 | 96.55 | 96.550 |
| mt38dep026a | Ud | Tampa amovível de 70x70 cm, de ferro fundido, para inspecção de depósito de combustíveis líquidos enterrado. Inclusive acessórios. (material) | 1 | 85.55 | 85.550 |
| mt43tco010ca | m | Tubo de cobre estirado a frio sem soldadura, diâmetro D=16/18 mm e 1 mm de espessura, segundo NP EN 1057. (material) | 27.38 | 2.4 | 65.712 |
| mt43tco010ha | m | Tubo de cobre estirado a frio sem soldadura, diâmetro D=51/54 mm e 1,5 mm de espessura, segundo NP EN 1057. (material) | 1.7 | 12.01 | 20.417 |
| mt35aia090ad | m | Tubo rígido de PVC, ligável, dobrável a quente, de cor preto, de 32 mm de diâmetro nominal, para canalização fixa na superfície. Resistência à compressão 1250 N, resistência ao impacto 2 joules, temperatura de trabalho -5°C até 60°C, com grau de protecção IP547 segundo NP EN 60529, propriedades eléctricas: isolante, não propagador da chama. Segundo NP EN 61386-1 e NP EN 61386-22. Inclusive abraçadeiras, elementos de fixação e acessórios (curvas, manguitos, tês, cotovelos e curvas flexíveis). (material) | 25 | 3.11 | 77.750 |
| mt38dep011a | Ud | Equipamento de protecção catódica para depósito de gasóleo de chapa de aço, enterrado, de parede simples, com uma capacidade de 600 litros, para pequenos consumos individuais. (material) | 1 | 86.76 | 86.760 |
| mq07gte010c | h | Autogrua de braço telescópico com uma capacidade de elevação de 30 t e 27 m de altura máxima de trabalho. (equipamento) | 0.5 | 75.04 | 37.520 |
| mo004 | h | Oficial de 1ª instalador de aquecimento. (mão de obra) | 5 | 23.31 | 116.550 |
| mo103 | h | Ajudante de instalador de aquecimento. (mão de obra) | 5 | 22.09 | 110.450 |
| % | % | Custos directos complementares | 2 % | 1492.759 | 29.855 |
|  |  | Custos directos |  |  | 1522.614 |

Resíduos:
- colocação: mt43tco010ca Tubo de cobre estirado a frio sem soldadura, diâmetro D=16/18 mm e 1 mm de espessura, segundo NP EN 1057; factor de resíduo 0.044
- colocação: mt43tco010ha Tubo de cobre estirado a frio sem soldadura, diâmetro D=51/54 mm e 1,5 mm de espessura, segundo NP EN 1057; factor de resíduo 0.0373674
- colocação: mt35aia090ad; factor de resíduo 0.0275

## Recursos

**mt38dep010a** Ud Depósito de gasóleo de chapa de aço
Dados técnicos: Custo energético 1653.453 MJ; Emissão de CO2 88.848 kg
Resíduos:
- embalagem: re150101 Embalagens de papel e cartão. (componente de resíduo); rendimento 3.727 kg; Código LER 15 01 01; Massa do elemento 1 kg; Volume 0.001333 m3

**mt38dep023a** Ud Interruptor de nível para depósito de combustíveis líquidos
Dados técnicos: Custo energético 66.593 MJ; Emissão de CO2 2.833 kg
Resíduos:
- embalagem: re150101 Embalagens de papel e cartão; rendimento 0.072 kg

**mt43tco010ca** m Tubo de cobre estirado a frio sem soldadura, diâmetro D=16/18 mm e 1 mm de espessura, segundo NP EN 1057
Dados técnicos: Custo energético 17.693 MJ; Emissão de CO2 0.341 kg; Código LER 17 04 01; Massa do elemento 0.48 kg; Volume 0.00032 m3

**mt43tco010ha** m Tubo de cobre estirado a frio sem soldadura, diâmetro D=51/54 mm e 1,5 mm de espessura, segundo NP EN 1057
Dados técnicos: Custo energético 107.263 MJ; Emissão de CO2 2.066 kg; Código LER 17 04 01; Massa do elemento 2.91 kg; Volume 0.00194 m3

**mt35aia090ad** m Tubo rígido de PVC
Dados técnicos: Custo energético 36.814 MJ; Emissão de CO2 1.828 kg; Código LER 17 02 03; Massa do elemento 0.38 kg; Volume 0.000633 m3
