# Radiador para aquecimento a baixa temperatura

- Propriedade do ficheiro: CYPE Ingenieros S.A.
- Formato: FIEBDC-3/2016
- Programa: Gerador de preços para construção civil. CYPE Ingenieros, S.A.
- Data: 28/03/2024
- Moeda: EUR
- Custos indirectos: 3 %
- IVA: 23 %

## I Instalações

### IC Aquecimento, arrefecimento, climatização e A.Q.S.

#### ICE Emissores a água para aquecimento e arrefecimento

**ICE042** Ud Radiador para aquecimento a baixa temperatura.
Radiador para aquecimento a baixa temperatura, com permutador de calor de tubo de cobre e asas de alumínio, carcaça independente do permutador, ventiladores com motor Brushless, de velocidade variável, para impulsão de ar e painel de controlo com 4 modos de funcionamento, potência calorífica 1517 W para salto térmico de 30°C, potência calorífica 1995,3 W para salto térmico de 40°C, potência calorífica 2637,2 W para salto térmico de 50°C, pressão sonora 33,2 dBA, dimensões 635x1094x119 mm, peso 14,2 kg, cor branca RAL 9010. Inclusive válvula de seccionamento termostática, suportes e todos os acessórios necessários para o seu correcto funcionamento. Totalmente montado, ligado e testado.
Inclui: Marcação através de molde. Fixação em paramento com elementos de ancoragem. Localização e fixação das unidades. Montagem de acessórios. Ligação com a rede de abastecimento de água.
Critério de medição de projecto: Número de unidades previstas, segundo documentação gráfica de Projecto.
Critério de medição de obra: Medir-se-á o número de unidades realmente executadas segundo especificações de Projecto.

| Código | Un | Descrição | Rendimento | Preço | Importância |
|---|---|---|---|---|---|
| mt38fer055d | Ud | Radiador para aquecimento a baixa temperatura, com permutador de calor de tubo de cobre e asas de alumínio, carcaça independente do permutador, ventiladores com motor Brushless, de velocidade variável, para impulsão de ar e painel de controlo com 4 modos de funcionamento, potência calorífica 1517 W para salto térmico de 30°C, potência calorífica 1995,3 W para salto térmico de 40°C, potência calorífica 2637,2 W para salto térmico de 50°C, pressão sonora 33,2 dBA, dimensões 635x1094x119 mm, peso 14,2 kg, cor branca RAL 9010. (material) | 1 | 672.75 | 672.750 |
| mt38fer058 | Ud | Suporte de aço para radiador, para colocação mural com parafusos. (material) | 2 | 1.6 | 3.200 |
| mt38fer087 | Ud | Kit para ligação de radiador à tubagem de distribuição, composto por válvula de seccionamento termostática e outros acessórios necessários. (material) | 1 | 26.2 | 26.200 |
| mo004 | h | Oficial de 1ª instalador de aquecimento. (mão de obra) | 0.3 | 23.31 | 6.993 |
| mo103 | h | Ajudante de instalador de aquecimento. (mão de obra) | 0.3 | 22.09 | 6.627 |
| % | % | Custos directos complementares | 2 % | 715.770 | 14.315 |
|  |  | Custos directos |  |  | 730.085 |

## Recursos

**mt38fer055d** Ud Radiador para aquecimento a baixa temperatura
Dados técnicos: Custo energético 1589.736 MJ; Emissão de CO2 117.081 kg
Resíduos:
- embalagem: re150101 Embalagens de papel e cartão. (componente de resíduo); rendimento 0.086 kg; Código LER 15 01 01; Massa do elemento 1 kg; Volume 0.001333 m3
