# Painel para sistema de aquecimento e arrefecimento por tecto radiante, com tecto falso contínuo

- Propriedade do ficheiro: CYPE Ingenieros S.A.
- Formato: FIEBDC-3/2016
- Programa: Gerador de preços para construção civil. CYPE Ingenieros, S.A.
- Data: 28/03/2024
- Moeda: EUR
- Custos indirectos: 3 %
- IVA: 23 %

## I Instalações

### IC Aquecimento, arrefecimento, climatização e A.Q.S.

#### ICE Emissores a água para aquecimento e arrefecimento

**ICE021** Ud Painel para sistema de aquecimento e arrefecimento por tecto radiante, com tecto falso contínuo.
Painel refrigerante, de gesso laminado, para tecto falso contínuo, de 1000x1200 mm e 15 mm de espessura, com circuito integrado de tubo de polietileno reticulado (PE-X) com barreira de oxigénio, de 9,9 mm de diâmetro e 1,1 mm de espessura, com isolamento térmico de poliestireno expandido de 27 mm de espessura, Euroclasse B-s1, d0 de reacção ao fogo, segundo NP EN 13501-1, para sistema de aquecimento e arrefecimento por tecto radiante; suspenso da laje com estrutura metálica. Totalmente montado, ligado e testado.
Critérios considerados na determinação do preço da unidade de obra: O preço não inclui a estrutura suporte.
Inclui: Aparafusamento e colocação das placas. Tratamento de juntas. Realização de ensaios.
Critério de medição de projecto: Número de unidades previstas, segundo documentação gráfica de Projecto.
Critério de medição de obra: Medir-se-á o número de unidades realmente executadas segundo especificações de Projecto.

| Código | Un | Descrição | Rendimento | Preço | Importância |
|---|---|---|---|---|---|
| mt38etu100c | Ud | Painel refrigerante, de gesso laminado, para tecto falso contínuo, de 1000x1200 mm e 15 mm de espessura, com circuito integrado de tubo de polietileno reticulado (PE-X) com barreira de oxigénio, de 9,9 mm de diâmetro e 1,1 mm de espessura, com isolamento térmico de poliestireno expandido de 27 mm de espessura, Euroclasse B-s1, d0 de reacção ao fogo, segundo NP EN 13501-1. (material) | 1 | 139.89 | 139.890 |
| mo004 | h | Oficial de 1ª instalador de aquecimento. (mão de obra) | 0.12 | 23.31 | 2.797 |
| mo103 | h | Ajudante de instalador de aquecimento. (mão de obra) | 0.06 | 22.09 | 1.325 |
| % | % | Custos directos complementares | 2 % | 144.012 | 2.880 |
|  |  | Custos directos |  |  | 146.892 |

Resíduos:
- colocação: mt38etu100c; factor de resíduo 0.0045

## Recursos

**mt38etu100c** Ud Painel refrigerante
Dados técnicos: Custo energético 481.283 MJ; Emissão de CO2 8.953 kg; Código LER 17 08 02; Massa do elemento 15.82 kg; Volume 0.01582 m3
Resíduos:
- embalagem: re170203 Plástico. (componente de resíduo); rendimento 0.036 kg; Código LER 17 02 03; Massa do elemento 1 kg; Volume 0.001667 m3
