# Radiador toalheiro

- Propriedade do ficheiro: CYPE Ingenieros S.A.
- Formato: FIEBDC-3/2016
- Programa: Gerador de preços para construção civil. CYPE Ingenieros, S.A.
- Data: 28/03/2024
- Moeda: EUR
- Custos indirectos: 3 %
- IVA: 23 %

## I Instalações

### IC Aquecimento, arrefecimento, climatização e A.Q.S.

#### ICE Emissores a água para aquecimento e arrefecimento

**ICE050** Ud Radiador toalheiro.
Radiador toalheiro tubular de chapa de aço acabamento branco, para casas de banho, gama básica, de 500x733 mm e emissão calorífica 358 kcal/h para uma diferença média de temperatura de 50°C entre o radiador e o ambiente, em instalação de aquecimento central por água, para instalação com sistema bitubo. Inclusive válvula de seccionamento termostática, detentor, acessórios de ligação e montagem, jogo de suportes e ancoragens de fixação a paramento, purgador e todos os acessórios necessários para o seu correcto funcionamento. Totalmente montado, ligado e testado.
Inclui: Marcação através de molde. Fixação em paramento com elementos de ancoragem. Localização e fixação das unidades. Montagem de acessórios. Ligação com a rede de abastecimento de água.
Critério de medição de projecto: Número de unidades previstas, segundo documentação gráfica de Projecto.
Critério de medição de obra: Medir-se-á o número de unidades realmente executadas segundo especificações de Projecto.

| Código | Un | Descrição | Rendimento | Preço | Importância |
|---|---|---|---|---|---|
| mt38emn140a | Ud | Radiador toalheiro tubular de chapa de aço acabamento branco, para casas de banho, em instalações de água quente até 8 bar e 110°C, gama básica, de 500x733 mm e emissão calorífica 358 kcal/h para uma diferença média de temperatura de 50°C entre o radiador e o ambiente. (material) | 1 | 149.38 | 149.380 |
| mt38emn041a | Ud | Kit de suportes e ancoragens de fixação a paramento, para radiador toalheiro tubular, acabamento branco. (material) | 1 | 11 | 11.000 |
| mt38emi113 | Ud | Kit para ligação de radiador de chapa de aço à tubagem de distribuição, composto por válvula de seccionamento termostática, detentor, ligações e outros acessórios necessários. (material) | 1 | 25.8 | 25.800 |
| mo004 | h | Oficial de 1ª instalador de aquecimento. (mão de obra) | 0.8 | 23.31 | 18.648 |
| mo103 | h | Ajudante de instalador de aquecimento. (mão de obra) | 0.8 | 22.09 | 17.672 |
| % | % | Custos directos complementares | 2 % | 222.500 | 4.450 |
|  |  | Custos directos |  |  | 226.950 |

## Recursos

**mt38emn140a** Ud Radiador toalheiro tubular de chapa de aço acabamento branco
Dados técnicos: Custo energético 71.084 MJ; Emissão de CO2 4.904 kg
Resíduos:
- embalagem: re150101 Embalagens de papel e cartão. (componente de resíduo); rendimento 1.48 kg; Código LER 15 01 01; Massa do elemento 1 kg; Volume 0.001333 m3

**mt38emn041a** Ud Kit de suportes e ancoragens de fixação a paramento, para radiador toalheiro tubular, acabamento branco
Dados técnicos: Custo energético 2.988 MJ; Emissão de CO2 0.214 kg
Resíduos:
- embalagem: re150101 Embalagens de papel e cartão; rendimento 0.072 kg

**mt38emi113** Ud Kit para ligação de radiador de chapa de aço à tubagem de distribuição
Dados técnicos: Custo energético 66.805 MJ; Emissão de CO2 4.545 kg
Resíduos:
- embalagem: re150101 Embalagens de papel e cartão; rendimento 0.072 kg
