# Sistema de aquecimento e arrefecimento por piso radiante de baixa altura, com camada de argamassa

- Propriedade do ficheiro: CYPE Ingenieros S.A.
- Formato: FIEBDC-3/2016
- Programa: Gerador de preços para construção civil. CYPE Ingenieros, S.A.
- Data: 28/03/2024
- Moeda: EUR
- Custos indirectos: 3 %
- IVA: 23 %

## I Instalações

### IC Aquecimento, arrefecimento, climatização e A.Q.S.

#### ICE Emissores a água para aquecimento e arrefecimento

**ICE130** m² Sistema de aquecimento e arrefecimento por piso radiante de baixa altura, com camada de argamassa.
Sistema de aquecimento por piso radiante de baixa altura, composto por, banda de espuma de polietileno (PE), de 60x8 mm, painel porta-tubos de poliestireno, válido para tubo de 9,9 mm de diâmetro, com tela autocolante, de 1120x720 mm e 12 mm de altura total, tubo de polietileno reticulado (PE-Xa) com barreira de oxigénio, de 9,9 mm de diâmetro exterior e 1,1 mm de espessura e argamassa autonivelante, CA - C20 - F4 segundo EN 13813, de 15 mm de espessura. Totalmente montado, ligado e testado.
Inclui: Preparação e limpeza da superfície de apoio. Marcação da instalação. Fixação do rodapé perimetral. Colocação dos painéis. Marcação do traçado da tubagem. Colocação e fixação das tubagens. Derramamento e espalhamento da camada de argamassa autonivelante. Realização de ensaios.
Critério de medição de projecto: Superfície útil, medida segundo documentação gráfica de Projecto.
Critério de medição de obra: Medir-se-á a superfície realmente executada segundo especificações de Projecto.

| Código | Un | Descrição | Rendimento | Preço | Importância |
|---|---|---|---|---|---|
| mt17epu026a | m | Banda de espuma de polietileno (PE), de 60x8 mm. (material) | 0.6 | 2.2 | 1.320 |
| mt17epu015e | m² | Painel porta-tubos de poliestireno, válido para tubo de 9,9 mm de diâmetro, com tela autocolante, de 1120x720 mm e 12 mm de altura total, espaçamento do tubo múltiplo de 5 cm. (material) | 1 | 34.74 | 34.740 |
| mt37tpu017e | m | Tubo de polietileno reticulado (PE-Xa) com barreira de oxigénio, de 9,9 mm de diâmetro exterior e 1,1 mm de espessura, segundo NP EN ISO 15875-2. (material) | 10 | 2.45 | 24.500 |
| mt09mal020a | m³ | Argamassa autonivelante, CA - C20 - F4 segundo EN 13813, à base de sulfato de cálcio, para espessuras de 2,5 a 7,0 cm, usada em nivelação de pavimentos. (material) | 0.015 | 259.96 | 3.899 |
| mt08aaa010a | m³ | Água. (material) | 0.004 | 1.5 | 0.006 |
| mq06pym020 | h | Misturadora-bombeadora para argamassas autonivelantes. (equipamento) | 0.05 | 10.91 | 0.546 |
| mo004 | h | Oficial de 1ª instalador de aquecimento. (mão de obra) | 0.67 | 23.31 | 15.618 |
| mo103 | h | Ajudante de instalador de aquecimento. (mão de obra) | 0.67 | 22.09 | 14.800 |
| mo031 | h | Oficial de 1ª aplicador de argamassa autonivelante. (mão de obra) | 0.05 | 22.68 | 1.134 |
| mo069 | h | Ajudante de aplicador de argamassa autonivelante. (mão de obra) | 0.05 | 22.13 | 1.107 |
| % | % | Custos directos complementares | 2 % | 97.670 | 1.953 |
|  |  | Custos directos |  |  | 99.623 |

Resíduos:
- colocação: mt17epu026a Banda de espuma de polietileno (PE), de 60x8 mm; factor de resíduo 0.0598214
- colocação: mt17epu015e; factor de resíduo 0.024
- colocação: mt37tpu017e; factor de resíduo 0.0275
- colocação: mt09mal020a; factor de resíduo 0.0036

## Recursos

**mt17epu026a** m Banda de espuma de polietileno (PE), de 60x8 mm
Dados técnicos: Custo energético 4.712 MJ; Emissão de CO2 0.169 kg; Código LER 17 06 04; Massa do elemento 0.0336 kg; Volume 0.000056 m3
Resíduos:
- embalagem: re170203 Plástico. (componente de resíduo); rendimento 0.001 kg; Código LER 17 02 03; Massa do elemento 1 kg; Volume 0.001667 m3

**mt17epu015e** m² Painel porta-tubos de poliestireno
Dados técnicos: Custo energético 6.465 MJ; Emissão de CO2 0.303 kg; Código LER 17 06 04; Massa do elemento 0.06 kg; Volume 0.0001 m3
Resíduos:
- embalagem: re170203 Plástico; rendimento 0.034 kg

**mt37tpu017e** m Tubo de polietileno reticulado (PE-Xa) com barreira de oxigénio
Dados técnicos: Custo energético 4.263 MJ; Emissão de CO2 0.212 kg; Código LER 17 02 03; Massa do elemento 0.044 kg; Volume 0.000073 m3

**mt09mal020a** m³ Argamassa autonivelante
Dados técnicos: Custo energético 1365.000 MJ; Emissão de CO2 105.000 kg; Código LER 17 01 01; Massa do elemento 2100 kg; Volume 1.4 m3

**mt08aaa010a** m³ Água
Dados técnicos: Custo energético 60.000 MJ; Emissão de CO2 30.000 kg
